# Pieza para conducto oblongo

- Propiedad del archivo: CYPE Ingenieros S.A.
- Formato: FIEBDC-3/2016
- Programa: Generador de precios de la construcción. CYPE Ingenieros, S.A.
- Fecha: 16/05/2024
- Ámbito geográfico: Argentina
- Divisa: ARS
- Costes indirectos: 3 %
- Gastos generales: 13 %
- Beneficio industrial: 6 %
- IVA: 21 %

## I Instalaciones

### IC Calefacción, refrigeración, climatización y agua caliente sanitaria

#### ICR Sistemas de conducción de aire

**ICR019** Ud Pieza para conducto oblongo.
Codo horizontal 30°, para conducto oblongo de acero galvanizado, de 360x80 mm.
Incluye: Colocación y fijación de las piezas especiales prefabricadas a la red de conductos.
Criterio de cómputo de proyecto: Número de unidades previstas, según documentación gráfica de Proyecto.
Criterio de cómputo de obra: Se medirá el número de unidades realmente ejecutadas según especificaciones de Proyecto.

| Código | Ud | Descripción | Rendimiento | Precio | Importe |
|---|---|---|---|---|---|
| mt42coa118aaa | Ud | Codo horizontal 30°, para conducto oblongo de acero galvanizado, de 360x80 mm. (material) | 1 | 66707.69 | 66707.690 |
| mo013 | h | Oficial colocador de conductos de chapa metálica. (mano de obra) | 0.108 | 12241.03 | 1322.031 |
| mo084 | h | Medio oficial colocador de conductos de chapa metálica. (mano de obra) | 0.108 | 8905.02 | 961.742 |
| % | % | Herramientas | 2 % | 68991.463 | 1379.829 |
|  |  | Costes directos |  |  | 70371.292 |
