# Rejilla para fancoil de antepecho

- Propiedad del archivo: CYPE Ingenieros S.A.
- Formato: FIEBDC-3/2016
- Programa: Generador de precios de la construcción. CYPE Ingenieros, S.A.
- Fecha: 16/05/2024
- Ámbito geográfico: Argentina
- Divisa: ARS
- Costes indirectos: 3 %
- Gastos generales: 13 %
- Beneficio industrial: 6 %
- IVA: 21 %

## I Instalaciones

### IC Calefacción, refrigeración, climatización y agua caliente sanitaria

#### ICR Sistemas de conducción de aire

**ICR032** Ud Rejilla para fancoil de antepecho.
Rejilla para antepecho, de aluminio extruido, anodizado color natural E6-C-0, de 345x145 mm, con lamas horizontales fijas con una separación de 12,5 mm, salida de aire perpendicular a la rejilla. Incluso accesorios de montaje y elementos de fijación.
Incluye: Replanteo. Montaje y fijación de la rejilla.
Criterio de cómputo de proyecto: Número de unidades previstas, según documentación gráfica de Proyecto.
Criterio de cómputo de obra: Se medirá el número de unidades realmente ejecutadas según especificaciones de Proyecto.

| Código | Ud | Descripción | Rendimiento | Precio | Importe |
|---|---|---|---|---|---|
| mt42trx055bea | Ud | Rejilla para antepecho, de aluminio extruido, anodizado color natural E6-C-0, de 345x145 mm, con lamas horizontales fijas con una separación de 12,5 mm, salida de aire perpendicular a la rejilla. (material) | 1 | 14133.08 | 14133.080 |
| mo005 | h | Oficial instalador de equipos de climatización. (mano de obra) | 0.173 | 12241.03 | 2117.698 |
| mo104 | h | Medio oficial instalador de equipos de climatización. (mano de obra) | 0.173 | 8888.07 | 1537.636 |
| % | % | Herramientas | 2 % | 17788.414 | 355.768 |
|  |  | Costes directos |  |  | 18144.182 |

## Recursos

**mt42trx055bea** Ud Rejilla para antepecho
Datos técnicos: Coste energético 33.624 MJ; Emisión de CO2 2.533 kg
Residuos:
- embalaje: re150101 Envases de papel y cartón. (componente de residuo); rendimiento 0.072 kg; Código LER 15 01 01; Masa del elemento 1 kg; Volumen 0.001333 m3
