# Recuperador de calor aire-aire. Instalación en techo

- Propiedad del archivo: CYPE Ingenieros S.A.
- Formato: FIEBDC-3/2016
- Programa: Generador de precios de la construcción. CYPE Ingenieros, S.A.
- Fecha: 16/05/2024
- Ámbito geográfico: Argentina
- Divisa: ARS
- Costes indirectos: 3 %
- Gastos generales: 13 %
- Beneficio industrial: 6 %
- IVA: 21 %

## I Instalaciones

### IC Calefacción, refrigeración, climatización y agua caliente sanitaria

#### ICR Sistemas de conducción de aire

**ICR110** Ud Recuperador de calor aire-aire. Instalación en techo.
Recuperador de calor aire-aire, caudal de aire nominal 380 m³/h, dimensiones 330x1350x680 mm, peso 85 kg, presión estática de aire nominal 340 Pa, presión sonora a 1 m 54 dBA, potencia eléctrica nominal 330 W, alimentación monofásica a 230 V, eficiencia de recuperación calorífica en condiciones húmedas 88,8%, potencia calorífica recuperada 3,03 kW (temperatura del aire exterior -7°C con humedad relativa del 80% y temperatura ambiente 20°C con humedad relativa del 55%), eficiencia de recuperación calorífica en condiciones secas 81,2% (temperatura del aire exterior 5°C con humedad relativa del 80% y temperatura ambiente 25°C), con intercambiador de placas de aluminio de flujo cruzado, ventiladores con motor de tipo EC de alta eficiencia, bypass con servomotor para cambio de modo de operación de recuperación a free-cooling, estructura desmontable de doble panel con aislamiento de lana mineral de 25 mm de espesor, paneles exteriores de acero prepintado y paneles interiores de acero galvanizado, filtros de aire clase F7+F8 en la entrada de aire exterior, filtro de aire clase M5 en el retorno de aire del interior, presostatos diferenciales para los filtros, acceso a los ventiladores y a los filtros de aire a través de los paneles de inspección, posibilidad de acceso lateral a los filtros, control electrónico para la regulación de la ventilación y de la temperatura, para la supervisión del estado de los filtros de aire, programación semanal y gestión de las funciones de desescarche y antihielo para la sección opcional con batería de agua. Instalación en techo.
Incluye: Replanteo. Colocación y fijación. Conexionado y comprobación de su correcto funcionamiento.
Criterio de cómputo de proyecto: Número de unidades previstas, según documentación gráfica de Proyecto.
Criterio de cómputo de obra: Se medirá el número de unidades realmente ejecutadas según especificaciones de Proyecto.

| Código | Ud | Descripción | Rendimiento | Precio | Importe |
|---|---|---|---|---|---|
| mt42lmf010aa | Ud | Recuperador de calor aire-aire, caudal de aire nominal 380 m³/h, dimensiones 330x1350x680 mm, peso 85 kg, presión estática de aire nominal 340 Pa, presión sonora a 1 m 54 dBA, potencia eléctrica nominal 330 W, alimentación monofásica a 230 V, eficiencia de recuperación calorífica en condiciones húmedas 88,8%, potencia calorífica recuperada 3,03 kW (temperatura del aire exterior -7°C con humedad relativa del 80% y temperatura ambiente 20°C con humedad relativa del 55%), eficiencia de recuperación calorífica en condiciones secas 81,2% (temperatura del aire exterior 5°C con humedad relativa del 80% y temperatura ambiente 25°C), con intercambiador de placas de aluminio de flujo cruzado, ventiladores con motor de tipo EC de alta eficiencia, bypass con servomotor para cambio de modo de operación de recuperación a free-cooling, estructura desmontable de doble panel con aislamiento de lana mineral de 25 mm de espesor, paneles exteriores de acero prepintado y paneles interiores de acero galvanizado, filtros de aire clase F7+F8 en la entrada de aire exterior, filtro de aire clase M5 en el retorno de aire del interior, presostatos diferenciales para los filtros, acceso a los ventiladores y a los filtros de aire a través de los paneles de inspección, posibilidad de acceso lateral a los filtros, control electrónico para la regulación de la ventilación y de la temperatura, para la supervisión del estado de los filtros de aire, programación semanal y gestión de las funciones de desescarche y antihielo para la sección opcional con batería de agua. (material) | 1 | 1920384.94 | 1920384.940 |
| mo005 | h | Oficial instalador de equipos de climatización. (mano de obra) | 1.079 | 12241.03 | 13208.071 |
| mo104 | h | Medio oficial instalador de equipos de climatización. (mano de obra) | 1.079 | 8888.07 | 9590.228 |
| % | % | Herramientas | 2 % | 1943183.239 | 38863.665 |
|  |  | Costes directos |  |  | 1982046.904 |

## Recursos

**mt42lmf010aa** Ud Recuperador de calor aire-aire
Datos técnicos: Coste energético 4985.302 MJ; Emisión de CO2 187.759 kg
Residuos:
- embalaje: re150101 Envases de papel y cartón. (componente de residuo); rendimiento 2.143 kg; Código LER 15 01 01; Masa del elemento 1 kg; Volumen 0.001333 m3
