# Vaso de expansión para circuito de agua caliente sanitaria

- Propiedad del archivo: CYPE Ingenieros S.A.
- Formato: FIEBDC-3/2016
- Programa: Generador de precios de la construcción. CYPE Ingenieros, S.A.
- Fecha: 16/05/2024
- Ámbito geográfico: Argentina
- Divisa: ARS
- Costes indirectos: 3 %
- Gastos generales: 13 %
- Beneficio industrial: 6 %
- IVA: 21 %

## I Instalaciones

### IC Calefacción, refrigeración, climatización y agua caliente sanitaria

#### ICS Sistemas de conducción de agua

**ICS045** Ud Vaso de expansión para circuito de agua caliente sanitaria
Vaso de expansión para agua caliente sanitaria de acero vitrificado, capacidad 24 l, presión máxima 10 bar. Incluso manómetro y elementos de montaje y conexión necesarios para su correcto funcionamiento.
Incluye: Replanteo. Colocación. Conexión a la red de distribución. Comprobación de su correcto funcionamiento.
Criterio de cómputo de proyecto: Número de unidades previstas, según documentación gráfica de Proyecto.
Criterio de cómputo de obra: Se medirá el número de unidades realmente ejecutadas según especificaciones de Proyecto.

| Código | Ud | Descripción | Rendimiento | Precio | Importe |
|---|---|---|---|---|---|
| mt38vex020d | Ud | Vaso de expansión para agua caliente sanitaria de acero vitrificado, capacidad 24 l, presión máxima 10 bar. (material) | 1 | 21990.67 | 21990.670 |
| mt42www040 | Ud | Manómetro con baño de glicerina y diámetro de esfera de 100 mm, con toma vertical, para montaje roscado de 1/2", escala de presión de 0 a 5 bar. (material) | 1 | 17752.47 | 17752.470 |
| mo004 | h | Oficial calefaccionista. (mano de obra) | 0.863 | 12241.03 | 10564.009 |
| mo103 | h | Medio oficial calefaccionista. (mano de obra) | 0.863 | 8888.07 | 7670.404 |
| % | % | Herramientas | 2 % | 57977.553 | 1159.551 |
|  |  | Costes directos |  |  | 59137.104 |

## Recursos

**mt38vex020d** Ud Vaso de expansión para agua caliente sanitaria de acero vitrificado, capacidad 24 l, presión máxima 10 bar
Datos técnicos: Coste energético 77.466 MJ; Emisión de CO2 5.224 kg
Residuos:
- embalaje: re150101 Envases de papel y cartón. (componente de residuo); rendimiento 1.466 kg; Código LER 15 01 01; Masa del elemento 1 kg; Volumen 0.001333 m3
