# Colector en sala técnica

- Propiedad del archivo: CYPE Ingenieros S.A.
- Formato: FIEBDC-3/2016
- Programa: Generador de precios de la construcción. CYPE Ingenieros, S.A.
- Fecha: 29/01/2025
- Ámbito geográfico: Argentina
- Divisa: ARS
- Costes indirectos: 3 %
- Gastos generales: 13 %
- Beneficio industrial: 6 %
- IVA: 21 %

## I Instalaciones

### IC Calefacción, refrigeración, climatización y agua caliente sanitaria

#### ICU Geotermia

**ICU030** m Colector en sala técnica.
Colector modular de plástico reforzado con fibra de vidrio, de 40 mm de diámetro interior, con conexiones principales de 1 1/4" de diámetro, para 2 circuitos, compuesto por módulo de impulsión, módulo de retorno, purgador manual de aire, llave de corte para cada circuito secundario en el módulo de impulsión y caudalímetro para cada circuito secundario en el módulo de retorno, de 4,2 kg, presión de trabajo 6 bar, presión máxima 10 bar, para colocación en sala técnica, con conjunto de soportes y abrazaderas, llaves de corte de esfera, adaptadores 50 mm x 1 1/4", para las conexiones de alimentación del colector, adaptadores 32 mm x 1" para las conexiones de distribución del colector y termómetros con manómetro, instalados en el módulo de impulsión y en el módulo de retorno del colector. Totalmente montado, conexionado y probado.
Incluye: Replanteo del emplazamiento del colector. Colocación del colector. Conexionado de todos los circuitos.
Criterio de cómputo de proyecto: Número de unidades previstas, según documentación gráfica de Proyecto.
Criterio de cómputo de obra: Se medirá el número de unidades realmente ejecutadas según especificaciones de Proyecto.

| Código | Ud | Descripción | Rendimiento | Precio | Importe |
|---|---|---|---|---|---|
| mt38cge020a | Ud | Conjunto de soportes y abrazaderas para colector de 40 mm de diámetro interior, incluso tornillos y material diverso para fijación a la pared. (material) | 1 | 35820.17 | 35820.170 |
| mt38cge010a | Ud | Colector modular de plástico reforzado con fibra de vidrio, de 40 mm de diámetro interior, con conexiones principales de 1 1/4" de diámetro, para 2 circuitos, compuesto por módulo de impulsión, módulo de retorno, purgador manual de aire, llave de corte para cada circuito secundario en el módulo de impulsión y caudalímetro para cada circuito secundario en el módulo de retorno, de 4,2 kg, presión de trabajo 6 bar, presión máxima 10 bar. (material) | 1 | 198204.94 | 198204.940 |
| mt38cge040d | Ud | Adaptador con conexión roscada de 1 1/4" de diámetro macho y conexión para unión a compresión de 50x4,6 mm de diámetro. (material) | 2 | 14238.51 | 28477.020 |
| mt38cge040a | Ud | Adaptador con conexión roscada de 1" de diámetro macho y conexión para unión a compresión de 32x2,9 mm de diámetro. (material) | 4 | 6555.09 | 26220.360 |
| mt38cge030a | Ud | Llave de corte de esfera con conexiones de 1 1/4" de diámetro. (material) | 2 | 19104.09 | 38208.180 |
| mt38cge050a | Ud | Termómetro con manómetro, escala de cómputo de temperatura de -20 a 60°C, escala de medición de presión de 0 a 6 bar, con conexión roscada de 1/2". (material) | 2 | 38208.18 | 76416.360 |
| mo004 | h | Oficial calefaccionista. (mano de obra) | 1.101 | 34893.33 | 38417.556 |
| mo103 | h | Medio oficial calefaccionista. (mano de obra) | 1.101 | 25332.66 | 27891.259 |
| % | % | Herramientas | 2 % | 469655.845 | 9393.117 |
|  |  | Costes directos |  |  | 479048.962 |
