# Unidad interior, sistema aire-agua multi-split

- Propiedad del archivo: CYPE Ingenieros S.A.
- Formato: FIEBDC-3/2016
- Programa: Generador de precios de la construcción. CYPE Ingenieros, S.A.
- Fecha: 30/05/2025
- Ámbito geográfico: Argentina
- Divisa: ARS
- Costes indirectos: 3 %
- Gastos generales: 13 %
- Beneficio industrial: 6 %
- IVA: 21 %

## I Instalaciones

### IC Calefacción, refrigeración, climatización y agua caliente sanitaria

#### ICV Unidades centralizadas para calefacción, refrigeración, climatización y agua caliente sanitaria

**ICV072** Ud Unidad interior, sistema aire-agua multi-split
Unidad interior para sistema multi-split, para calefacción, potencia calorífica 11 kW, para gas R-410A y R-134a, dimensiones 705x600x695 mm, presión sonora en modo normal/silencioso: 43/40 dBA, peso 144 kg, diámetro de conexión de la cañería de líquido 3/8", diámetro de conexión de la cañería de gas 5/8", índice de capacidad 100, rango de temperatura de salida de agua para calefacción desde 25 hasta 80°C, rango de temperatura de salida de agua para producción de agua caliente sanitaria desde 45 hasta 75°C. Totalmente montado, conexionado y puesto en marcha por la empresa instaladora para la comprobación de su correcto funcionamiento.
Incluye: Replanteo del equipo. Colocación y fijación del equipo y sus accesorios. Conexionado con las redes de conducción de agua, eléctrica y de recogida de condensados. Puesta en marcha.
Criterio de cómputo de proyecto: Número de unidades previstas, según documentación gráfica de Proyecto.
Criterio de cómputo de obra: Se medirá el número de unidades realmente ejecutadas según especificaciones de Proyecto.

| Código | Ud | Descripción | Rendimiento | Precio | Importe |
|---|---|---|---|---|---|
| mt42dai370a | Ud | Unidad interior para sistema multi-split, para calefacción, potencia calorífica 11 kW, para gas R-410A y R-134a, dimensiones 705x600x695 mm, presión sonora en modo normal/silencioso: 43/40 dBA, peso 144 kg, diámetro de conexión de la cañería de líquido 3/8", diámetro de conexión de la cañería de gas 5/8", índice de capacidad 100, rango de temperatura de salida de agua para calefacción desde 25 hasta 80°C, rango de temperatura de salida de agua para producción de agua caliente sanitaria desde 45 hasta 75°C. (material) | 1 | 6504137 | 6504137.000 |
| mt37sve010e | Ud | Válvula de esfera de latón niquelado para roscar de 1 1/4". (material) | 2 | 264.48 | 528.960 |
| mo005 | h | Oficial instalador de equipos de climatización. (mano de obra) | 1.673 | 34893.33 | 58376.541 |
| mo104 | h | Medio oficial instalador de equipos de climatización. (mano de obra) | 1.673 | 25332.66 | 42381.540 |
| % | % | Herramientas | 2 % | 6605424.041 | 132108.481 |
|  |  | Costes directos |  |  | 6737532.522 |

## Recursos

**mt37sve010e** Ud Válvula de esfera de latón niquelado para roscar de 1 1/4"
Datos técnicos: Coste energético 1282.649 MJ; Emisión de CO2 86.201 kg
Residuos:
- embalaje: re150101 Envases de papel y cartón. (componente de residuo); rendimiento 0.072 kg; Código LER 15 01 01; Masa del elemento 1 kg; Volumen 0.001333 m3
