# Acometida interior de gas

- Propiedad del archivo: CYPE Ingenieros S.A.
- Formato: FIEBDC-3/2016
- Programa: Generador de precios de la construcción. CYPE Ingenieros, S.A.
- Fecha: 29/01/2025
- Ámbito geográfico: Argentina
- Divisa: ARS
- Costes indirectos: 3 %
- Gastos generales: 13 %
- Beneficio industrial: 6 %
- IVA: 21 %

## I Instalaciones

### IG Gases combustibles

#### IGA Acometidas

**IGA020** Ud Acometida interior de gas.
Suministro e instalación de la acometida interior de gas colocada superficialmente, de 8 m de longitud, que une la llave de acometida (no incluida en este precio) con la llave de edificio, formada por cañería de diámetro 2" (50 mm) de acero, fijada al paramento, con sus correspondientes juntas y piezas especiales, colocadas mediante soldadura eléctrica, con llave de edificio vista formada por válvula de compuerta de latón fundido, de diámetro 2", que permitirá el corte total de suministro al edificio y estará situada dentro del mismo. Totalmente montada, conexionada y probada.
Incluye: Replanteo y trazado. Presentación en seco de caños y piezas especiales. Fijación de cañerías al paramento. Montaje de la llave. Montaje de la instalación, comenzando por el extremo de cabecera. Limpieza de las zonas a unir.
Criterio de cómputo de proyecto: Número de unidades previstas, según documentación gráfica de Proyecto.
Criterio de cómputo de obra: Se medirá el número de unidades realmente ejecutadas según especificaciones de Proyecto.

| Código | Ud | Descripción | Rendimiento | Precio | Importe |
|---|---|---|---|---|---|
| mt08tan010gm | m | Caño de acero negro, con soldadura longitudinal por resistencia eléctrica, serie M, de 2" DN 50 mm de diámetro y 3,6 mm de espesor, con el precio incrementado el 60% en concepto de accesorios y piezas especiales. (material) | 8 | 300.19 | 2401.520 |
| mt37svc010o | Ud | Válvula de compuerta de latón fundido, para roscar, de 2". (material) | 1 | 466.9 | 466.900 |
| mt08tan320 | Ud | Material auxiliar para montaje y sujeción a la obra de las cañerías de acero negro. (material) | 4.5 | 90.78 | 408.510 |
| mo010 | h | Oficial gasista. (mano de obra) | 2.461 | 34893.33 | 85872.485 |
| mo109 | h | Medio oficial gasista. (mano de obra) | 2.461 | 25332.66 | 62343.676 |
| % | % | Herramientas | 2 % | 151493.091 | 3029.862 |
|  |  | Costes directos |  |  | 154522.953 |

Residuos:
- colocación: mt08tan010gm; factor de residuo 0.0336135

## Recursos

**mt08tan010gm** m Caño de acero negro
Datos técnicos: Coste energético 51.245 MJ; Emisión de CO2 2.559 kg; Código LER 17 04 05; Masa del elemento 5.03 kg; Volumen 0.002395 m3
Residuos:
- embalaje: re170201 Madera. (componente de residuo); rendimiento 0.011 kg; Código LER 17 02 01; Masa del elemento 1 kg; Volumen 0.000909 m3
- embalaje: re170203 Plástico. (componente de residuo); rendimiento 0.003 kg; Código LER 17 02 03; Masa del elemento 1 kg; Volumen 0.001667 m3

**mt37svc010o** Ud Válvula de compuerta de latón fundido, para roscar, de 2"
Datos técnicos: Coste energético 983.959 MJ; Emisión de CO2 66.141 kg
Residuos:
- embalaje: re150101 Envases de papel y cartón. (componente de residuo); rendimiento 0.072 kg; Código LER 15 01 01; Masa del elemento 1 kg; Volumen 0.001333 m3
