# Rociador estándar

- Propiedad del archivo: CYPE Ingenieros S.A.
- Formato: FIEBDC-3/2016
- Programa: Generador de precios de la construcción. CYPE Ingenieros, S.A.
- Fecha: 30/05/2025
- Ámbito geográfico: Argentina
- Divisa: ARS
- Costes indirectos: 3 %
- Gastos generales: 13 %
- Beneficio industrial: 6 %
- IVA: 21 %

## I Instalaciones

### IO Contra incendios

#### IOT Sistemas de extinción fijos

**IOT030** Ud Rociador estándar.
Rociador automático montante, respuesta normal con ampolla fusible de vidrio frágil de 5 mm de diámetro y disolución alcohólica de color rojo, rotura a 68°C, de 1/2" DN 15 mm de diámetro de rosca, coeficiente de descarga K de 80 (métrico), presión de trabajo 12 bar, acabado lacado color bronce. Incluso accesorios y piezas especiales para conexión a la red de distribución de agua.
Incluye: Replanteo. Montaje, conexionado y comprobación de su correcto funcionamiento.
Criterio de cómputo de proyecto: Número de unidades previstas, según documentación gráfica de Proyecto.
Criterio de cómputo de obra: Se medirá el número de unidades realmente ejecutadas según especificaciones de Proyecto.

| Código | Ud | Descripción | Rendimiento | Precio | Importe |
|---|---|---|---|---|---|
| mt41roc010aa | Ud | Rociador automático montante, respuesta normal con ampolla fusible de vidrio frágil de 5 mm de diámetro y disolución alcohólica de color rojo, rotura a 68°C, de 1/2" DN 15 mm de diámetro de rosca, coeficiente de descarga K de 80 (métrico), presión de trabajo 12 bar, acabado lacado color bronce. (material) | 1 | 6656.7 | 6656.700 |
| mt41roc500 | Ud | Accesorios y piezas especiales para conexión de rociador a red de distribución de agua. (material) | 1 | 3235.76 | 3235.760 |
| mo008 | h | Oficial plomero. (mano de obra) | 0.27 | 34893.33 | 9421.199 |
| mo107 | h | Medio oficial plomero. (mano de obra) | 0.27 | 25332.66 | 6839.818 |
| % | % | Herramientas | 2 % | 26153.477 | 523.070 |
|  |  | Costes directos |  |  | 26676.547 |
