# Extintor portátil de nieve carbónica CO2, de eficacia 89B, con 5 kg de agente extintor, alojado en armario con puerta para acristalar

- Propiedad del archivo: CYPE INGENIEROS, S.A.
- Formato: FIEBDC-3/2002
- Ámbito geográfico: Argentina
- Costes indirectos: 3.00 %
- Gastos generales: 13.00 %
- Beneficio industrial: 6.00 %
- IVA: 21.00 %

**IOX010** Ud Extintor portátil de nieve carbónica CO2, de eficacia 89B, con 5 kg de agente extintor, alojado en armario con puerta para acristalar.
Suministro y colocación de extintor portátil de nieve carbónica CO2, de eficacia 89B, con 5 kg de agente extintor, con manguera y trompa difusora. Incluso gabinete con puerta para acristalar, luna incolora y accesorios de montaje.
Incluye: Replanteo. Fijación del gabinete al paramento. Colocación del extintor dentro del gabinete. Colocación, montaje, ajuste y fijación de la luna.
Criterio de cómputo de proyecto: Número de unidades previstas, según documentación gráfica de Proyecto.
Criterio de cómputo de obra: Se medirá el número de unidades realmente colocadas según especificaciones de Proyecto.
Criterio de valoración económica: Implementar!!!!

| Código | Ud | Descripción | Rendimiento | Precio | Importe |
|---|---|---|---|---|---|
| mt41ixo010b | Ud | Extintor portátil de nieve carbónica CO2, de eficacia 89B, con 5 kg de agente extintor, con manguera y trompa difusora. (material) | 1.000 | 148.90 | 148.90 |
| mt41ixw011b | Ud | Gabinete metálico con puerta para acristalar, de 900x280x210 mm, para extintor de CO2 de 5 kg. (material) | 1.000 | 92.64 | 92.64 |
| mt41ixw020 | m² | Luna incolora de 4 mm de espesor. (material) | 0.250 | 17.30 | 4.33 |
| mo113 | h | Ayudante de albañil especializado en trabajos de mampostería. (mano de obra) | 0.367 | 2.09 | 0.77 |
| % | % | Herramientas | 2 % | 246.64 | 4.93 |
|  |  | Costes directos |  |  | 251.57 |
