# Persiana enrollable con cajón (monoblock)

- Propiedad del archivo: CYPE Ingenieros S.A.
- Formato: FIEBDC-3/2016
- Programa: Generador de precios de la construcción. CYPE Ingenieros, S.A.
- Fecha: 08/10/2024
- Ámbito geográfico: Argentina
- Divisa: ARS
- Costes indirectos: 3 %
- Gastos generales: 13 %
- Beneficio industrial: 6 %
- IVA: 21 %

## L Carpintería, placares, herrería, vidrios y protecciones solares

### LS Protecciones solares

#### LSP Persianas enrollables

**LSP020** m² Persiana enrollable con cajón (monoblock).
Persiana enrollable de lamas de PVC de 37 mm de altura, engarzadas con anillas de chapa o con alambre de acero galvanizado, con cajón básico (monoblock), equipada con eje, discos, cápsulas y todos sus accesorios, con accionamiento manual con cinta y recogedor.
Incluye: Replanteo y nivelación del cajón de persiana sobre la carpintería. Fijación del cajón mediante atornillado.
Criterio de cómputo de proyecto: Superficie del hueco a cerrar, medida según documentación gráfica de Proyecto.
Criterio de cómputo de obra: Se medirá, con las dimensiones del hueco, la superficie realmente ejecutada según especificaciones de Proyecto.

| Código | Ud | Descripción | Rendimiento | Precio | Importe |
|---|---|---|---|---|---|
| mt25pco015aaaa | m² | Persiana enrollable de lamas de PVC, de 37 mm de altura, color blanco, equipada con eje, discos, cápsulas y todos sus accesorios, con cinta y recogedor para accionamiento manual, en carpintería de aluminio o de PVC, incluso cajón incorporado (monoblock), de 166x170 mm, de PVC acabado estándar, con permeabilidad al aire clase 3, y transmitancia térmica mayor de 2,2 W/(m²K). (material) | 1.05 | 892.83 | 937.472 |
| mo011 | h | Oficial montador. (mano de obra) | 0.237 | 33423.53 | 7921.377 |
| mo080 | h | Medio oficial montador. (mano de obra) | 0.237 | 24314.72 | 5762.589 |
| % | % | Herramientas | 2 % | 14621.438 | 292.429 |
|  |  | Costes directos |  |  | 14913.867 |

## Recursos

**mt25pco015aaaa** m² Persiana enrollable de lamas de PVC
Datos técnicos: Coste energético 113.914 MJ; Emisión de CO2 8.741 kg
Residuos:
- embalaje: re170203 Plástico. (componente de residuo); rendimiento 0.065 kg; Código LER 17 02 03; Masa del elemento 1 kg; Volumen 0.001667 m3
- embalaje: re170604 Materiales de aislamiento distintos de los especificados en los códigos 17 06 01 y 17 06 03. (componente de residuo); rendimiento 0.013 kg; Código LER 17 06 04; Masa del elemento 1 kg; Volumen 0.001667 m3
