# Contramarco de ventana de madera

- Propiedad del archivo: CYPE Ingenieros S.A.
- Formato: FIEBDC-3/2016
- Programa: Generador de precios de la construcción. CYPE Ingenieros, S.A.
- Fecha: 30/05/2025
- Ámbito geográfico: Argentina
- Divisa: ARS
- Costes indirectos: 3 %
- Gastos generales: 13 %
- Beneficio industrial: 6 %
- IVA: 21 %

## L Carpintería, placares, herrería, vidrios y protecciones solares

### LS Protecciones solares

#### LSV Contramarcos de ventanas

**LSV030** Ud Contramarco de ventana de madera.
Contramarco de ventana de madera de pino melis para barnizar, de una hoja practicable, tipo mallorquina, de lamas fijas, de 400x1600 mm. Colocación exterior en ventana. Incluso silicona neutra para el sellado de las juntas perimetrales, herrajes de colgar y apertura, tornillería de acero inoxidable, elementos de estanqueidad y accesorios.
Incluye: Colocación y fijación del marco. Colocación y fijación de los elementos de colgar. Colocación de la hoja.
Criterio de cómputo de proyecto: Número de unidades previstas, según documentación gráfica de Proyecto.
Criterio de cómputo de obra: Se medirá el número de unidades realmente ejecutadas según especificaciones de Proyecto.

| Código | Ud | Descripción | Rendimiento | Precio | Importe |
|---|---|---|---|---|---|
| mt22xcv030c | m² | Contramarco de ventana mallorquina formada por lamas fijas, de madera de pino melis para barnizar, con herrajes de colgar y apertura, tornillería de acero inoxidable y elementos de estanqueidad. (material) | 0.64 | 4570.37 | 2925.037 |
| mt15sja100 | Ud | Cartucho de masilla de silicona neutra. (material) | 0.14 | 3737.24 | 523.214 |
| mo017 | h | Oficial carpintero. (mano de obra) | 0.173 | 34452.39 | 5960.263 |
| mo058 | h | Medio oficial carpintero. (mano de obra) | 0.173 | 25540.86 | 4418.569 |
| % | % | Herramientas | 2 % | 13827.083 | 276.542 |
|  |  | Costes directos |  |  | 14103.625 |

Residuos:
- colocación: mt15sja100 Cartucho de masilla de silicona neutra; factor de residuo 0.06

## Recursos

**mt22xcv030c** m² Contramarco de ventana mallorquina formada por lamas fijas
Datos técnicos: Coste energético 2183.102 MJ; Emisión de CO2 -29.285 kg
Residuos:
- embalaje: re170203 Plástico. (componente de residuo); rendimiento 0.091 kg; Código LER 17 02 03; Masa del elemento 1 kg; Volumen 0.001667 m3
- embalaje: re170604 Materiales de aislamiento distintos de los especificados en los códigos 17 06 01 y 17 06 03. (componente de residuo); rendimiento 0.016 kg; Código LER 17 06 04; Masa del elemento 1 kg; Volumen 0.001667 m3

**mt15sja100** Ud Cartucho de masilla de silicona neutra
Datos técnicos: Coste energético 87.088 MJ; Emisión de CO2 3.667 kg; Código LER 17 09 04; Masa del elemento 0.45 kg; Volumen 0.0003 m3
Residuos:
- embalaje: re170203 Plástico; rendimiento 0.1 kg
