# Luna de vidrio templado incoloro, de 8 mm de espesor

- Propiedad del archivo: CYPE INGENIEROS, S.A.
- Formato: FIEBDC-3/2002
- Ámbito geográfico: Argentina
- Costes indirectos: 3.00 %
- Gastos generales: 13.00 %
- Beneficio industrial: 6.00 %
- IVA: 21.00 %

**LVT010** m² Luna de vidrio templado incoloro, de 8 mm de espesor.
Suministro y colocación de luna de vidrio templado incoloro, de 8 mm de espesor, fijada sobre carpintería con acuñado mediante calzos de apoyo perimetrales y laterales, sellado en frío con silicona sintética incolora (no acrílica), compatible con el material soporte. Incluso parte proporcional de herrajes de fijación, cortes del vidrio y colocación de junquillos.
Incluye: Limpieza del hueco. Replanteo. Realización de rozas en las caras laterales e inferior del hueco. Empotramiento de los herrajes de fijación a obra. Presentación de las hojas en el hueco y montaje de las mismas mediante herrajes de unión. Señalización de las hojas.
Criterio de cómputo de proyecto: Superficie medida según documentación gráfica de Proyecto.
Criterio de cómputo de obra: Se medirá la superficie realmente ejecutada según especificaciones de Proyecto, sumando, para cada una de las piezas, la superficie resultante de redondear por exceso cada una de sus aristas a múltiplos de 30 mm.

| Código | Ud | Descripción | Rendimiento | Precio | Importe |
|---|---|---|---|---|---|
| mt21vtt011c | m² | Luna de vidrio templado incoloro, de 8 mm de espesor, incluso parte proporcional de herrajes de fijación. (material) | 1.006 | 10.38 | 10.44 |
| mt21vva015 | Ud | Cartucho de silicona sintética incolora de 310 ml (rendimiento aproximado de 12 m por cartucho). (material) | 0.290 | 1.38 | 0.40 |
| mt21vva021 | Ud | Material auxiliar para la colocación de vidrios. (material) | 1.500 | 0.47 | 0.71 |
| mo055 | h | Oficial colocador de vidrios. (mano de obra) | 0.465 | 3.18 | 1.48 |
| mo110 | h | Medio oficial colocador de vidrios. (mano de obra) | 0.465 | 2.34 | 1.09 |
| % | % | Herramientas | 2 % | 14.12 | 0.28 |
|  |  | Costes directos |  |  | 14.40 |
