# Lámina separadora de polietileno, de 0,05 mm de espesor y 46 g/m² de masa superficial, colocada sobre el terreno o sobre un encachado

- Propiedad del archivo: CYPE INGENIEROS, S.A.
- Formato: FIEBDC-3/2002
- Ámbito geográfico: Argentina
- Divisa: ARS
- Costes indirectos: 3.00 %
- Gastos generales: 13.00 %
- Beneficio industrial: 6.00 %
- IVA: 21.00 %

**NGL010** m² Lámina separadora de polietileno, de 0,05 mm de espesor y 46 g/m² de masa superficial, colocada sobre el terreno o sobre un encachado.
Lámina separadora de polietileno, de 0,05 mm de espesor y 46 g/m² de masa superficial, colocada sobre el terreno o sobre un encachado.
Incluye: Colocación de la lámina separadora. Resolución de solapes y uniones.
Criterio de cómputo de proyecto: Superficie medida según documentación gráfica de Proyecto.
Criterio de cómputo de obra: Se medirá la superficie realmente ejecutada según especificaciones de Proyecto, incluyendo las entregas y los solapes.

| Código | Ud | Descripción | Rendimiento | Precio | Importe |
|---|---|---|---|---|---|
| mt16png010a | m² | Film de polietileno de 0,05 mm de espesor y 46 g/m² de masa superficial. (material) | 1.150 | 11.51 | 13.24 |
| mo020 | h | Oficial albañil especializado en trabajos de mampostería. (mano de obra) | 0.032 | 445.11 | 14.24 |
| mo113 | h | Ayudante de albañil especializado en trabajos de mampostería. (mano de obra) | 0.016 | 319.35 | 5.11 |
| % | % | Herramientas | 2 % | 32.59 | 0.65 |
|  |  | Costes directos |  |  | 33.24 |
