# Encuentro de techo plano no transitable

- Propiedad del archivo: CYPE INGENIEROS, S.A.
- Formato: FIEBDC-3/2002
- Ámbito geográfico: Argentina
- Divisa: ARS
- Costes indirectos: 3.00 %
- Gastos generales: 13.00 %
- Beneficio industrial: 6.00 %
- IVA: 21.00 %

**QAF040** Ud Encuentro de techo plano no transitable, no ventilado, Deck, tipo convencional con claraboya. Impermeabilización con banda de refuerzo de 50 cm de ancho, realizada a partir de membrana preelaborada de betún modificado con elastómero SBS, masa nominal 3 kg/m², con armadura de fieltro de poliéster reforzado y estabilizado de 150 g/m², de superficie no protegida, totalmente adherida al soporte con soplete, previa imprimación con emulsión asfáltica aniónica con cargas. Remate con banda de terminación de 50 cm de desarrollo con membrana preelaborada de betún modificado con elastómero SBS, masa nominal 3 kg/m², con armadura de fieltro de poliéster reforzado y estabilizado de 150 g/m², con autoprotección mineral de color gris. Incluso perfiles auxiliares.
Encuentro de techo plano no transitable, no ventilado, Deck, tipo convencional con claraboya. Impermeabilización con banda de refuerzo de 50 cm de ancho, realizada a partir de membrana preelaborada de betún modificado con elastómero SBS, masa nominal 3 kg/m², con armadura de fieltro de poliéster reforzado y estabilizado de 150 g/m², de superficie no protegida, totalmente adherida al soporte con soplete, previa imprimación con emulsión asfáltica aniónica con cargas. Remate con banda de terminación de 50 cm de desarrollo con membrana preelaborada de betún modificado con elastómero SBS, masa nominal 3 kg/m², con armadura de fieltro de poliéster reforzado y estabilizado de 150 g/m², con autoprotección mineral de color gris. Incluso perfiles auxiliares.
Incluye: Limpieza y preparación de la superficie. Colocación de los perfiles auxiliares. Aplicación de la emulsión asfáltica. Colocación de la banda de refuerzo. Colocación de la banda de terminación.
Criterio de cómputo de proyecto: Número de unidades previstas, según documentación gráfica de Proyecto.
Criterio de cómputo de obra: Se medirá el número de unidades realmente ejecutadas según especificaciones de Proyecto.

| Código | Ud | Descripción | Rendimiento | Precio | Importe |
|---|---|---|---|---|---|
| mt14iea020c | kg | Emulsión asfáltica aniónica con cargas. (material) | 0.300 | 99.09 | 29.73 |
| mt14lba010k | m² | Membrana preelaborada de betún modificado con elastómero SBS, de 3 mm de espesor, masa nominal 3 kg/m², con armadura de fieltro de poliéster reforzado y estabilizado de 150 g/m², de superficie no protegida. (material) | 1.050 | 291.37 | 305.94 |
| mt14lga010ea | m² | Membrana preelaborada de betún modificado con elastómero SBS, de 3,5 mm de espesor, masa nominal 5 kg/m², con armadura de fieltro de poliéster reforzado y estabilizado de 150 g/m², con autoprotección mineral de color gris. (material) | 1.000 | 418.02 | 418.02 |
| mt15acc020d | m | Perfil de chapa de acero galvanizado, espesor 0,8 mm, desarrollo 300 mm, y 3 pliegues. (material) | 2.000 | 107.49 | 214.98 |
| mt15acc020c | m | Perfil de chapa de acero galvanizado, espesor 0,8 mm, desarrollo 300 mm, y 2 pliegues. (material) | 2.000 | 102.37 | 204.74 |
| mo029 | h | Oficial aplicador de membranas impermeabilizantes preelaboradas. (mano de obra) | 0.194 | 445.11 | 86.35 |
| mo067 | h | Medio oficial aplicador de membranas impermeabilizantes preelaboradas. (mano de obra) | 0.194 | 331.94 | 64.40 |
| mo020 | h | Oficial albañil especializado en trabajos de mampostería. (mano de obra) | 0.108 | 445.11 | 48.07 |
| mo113 | h | Ayudante de albañil especializado en trabajos de mampostería. (mano de obra) | 0.108 | 319.35 | 34.49 |
| % | % | Herramientas | 2 % | 1406.72 | 28.13 |
|  |  | Costes directos |  |  | 1434.85 |
