# Pintura plástica termoaislante sobre paramento exterior

- Propiedad del archivo: CYPE Ingenieros S.A.
- Formato: FIEBDC-3/2016
- Programa: Generador de precios de la construcción. CYPE Ingenieros, S.A.
- Fecha: 05/09/2022
- Ámbito geográfico: Argentina
- Divisa: ARS
- Costes indirectos: 3 %
- Gastos generales: 13 %
- Beneficio industrial: 6 %
- IVA: 21 %

## R Revestimientos

### RF Pinturas en paredes exteriores

#### RFP Plásticas

**RFP020** m² Pintura plástica termoaislante sobre paramento exterior.
Aplicación manual de dos manos de pintura plástica termoaislante, color blanco, acabado mate, textura lisa, diluidas con un 15% de agua, (rendimiento: 0,29 l/m² cada mano); previa aplicación de una mano de imprimación acrílica reguladora de la absorción, sobre paramento exterior de mortero.
Criterio de valoración económica: El precio incluye la protección de los elementos del entorno que puedan verse afectados durante los trabajos y la resolución de puntos singulares.
Incluye: Preparación, limpieza y lijado previo del soporte. Preparación de la mezcla. Aplicación de una mano de fondo. Aplicación de dos manos de acabado.
Criterio de cómputo de proyecto: Superficie medida según documentación gráfica de Proyecto, con el mismo criterio que el soporte base.
Criterio de cómputo de obra: Se medirá la superficie realmente ejecutada según especificaciones de Proyecto, con el mismo criterio que el soporte base.

| Código | Ud | Descripción | Rendimiento | Precio | Importe |
|---|---|---|---|---|---|
| mt27pfs010b | l | Imprimación acrílica, reguladora de la absorción, permeable al vapor de agua y resistente a los álcalis, para aplicar con brocha, rodillo o pistola. (material) | 0.058 | 118.51 | 6.874 |
| mt27pii050r | l | Pintura termoaislante para exterior, a base de resinas acrílicas, color blanco, acabado mate, textura lisa, permeable al vapor de agua y resistente a los álcalis, conductividad térmica 0,0406 W/(mK) y con un contenido de sustancias orgánicas volátiles (VOC) < 5 g/l; para aplicar con brocha, rodillo o pistola. (material) | 0.58 | 174.84 | 101.407 |
| mo038 | h | Oficial pintor. (mano de obra) | 0.184 | 1548.26 | 284.880 |
| mo076 | h | Medio oficial pintor. (mano de obra) | 0.184 | 1156.73 | 212.838 |
| % | % | Herramientas | 2 % | 605.999 | 12.120 |
|  |  | Costes directos |  |  | 618.119 |

Residuos:
- colocación: mt27pfs010b; factor de residuo 0.0304133
- colocación: mt27pii050r; factor de residuo 0.0275

## Recursos

**mt27pfs010b** l Imprimación acrílica
Datos técnicos: Coste energético 79.625 MJ; Emisión de CO2 3.033 kg; Código LER 17 09 04; Masa del elemento 1.05 kg; Volumen 0.0007 m3
Residuos:
- embalaje: re150104 Envases metálicos. (componente de residuo); rendimiento 0.064 kg; Código LER 15 01 04; Masa del elemento 1 kg; Volumen 0.001667 m3

**mt27pii050r** l Pintura termoaislante para exterior
Datos técnicos: Coste energético 43.795 MJ; Emisión de CO2 2.164 kg; Código LER 08 01 11; Masa del elemento 1.5 kg; Volumen 0.001667 m3
Residuos:
- embalaje: re170203 Plástico. (componente de residuo); rendimiento 0.032 kg; Código LER 17 02 03; Masa del elemento 1 kg; Volumen 0.001667 m3
