# Esmalte sobre carpintería de acero

- Propiedad del archivo: CYPE Ingenieros S.A.
- Formato: FIEBDC-3/2016
- Programa: Generador de precios de la construcción. CYPE Ingenieros, S.A.
- Fecha: 29/01/2025
- Ámbito geográfico: Argentina
- Divisa: ARS
- Costes indirectos: 3 %
- Gastos generales: 13 %
- Beneficio industrial: 6 %
- IVA: 21 %

## R Revestimientos

### RN Pinturas sobre soporte metálico

#### RNE Esmaltes

**RNE030** m² Esmalte sobre carpintería de acero.
Aplicación manual de dos manos de esmalte sintético de secado rápido, a base de resinas alquídicas, color blanco, acabado brillante, (rendimiento: 0,077 l/m² cada mano); previa aplicación de una mano de imprimación sintética antioxidante de secado rápido, a base de resinas alquídicas, color gris, acabado mate (rendimiento: 0,125 l/m²), sobre puerta interior, ciega, de acero.
Incluye: Preparación y limpieza de la superficie soporte. Aplicación de una mano de imprimación. Aplicación de dos manos de acabado.
Criterio de cómputo de proyecto: Superficie medida según documentación gráfica de Proyecto, sin descontar huecos, por ambas caras, incluyendo los tapajuntas.
Criterio de cómputo de obra: Se medirá la superficie realmente ejecutada según especificaciones de Proyecto, por ambas caras, incluyendo los tapajuntas.

| Código | Ud | Descripción | Rendimiento | Precio | Importe |
|---|---|---|---|---|---|
| mt27pfi200a | l | Imprimación sintética antioxidante de secado rápido, color gris, acabado mate, a base de resinas alquídicas, pigmentos orgánicos, pigmentos inorgánicos, pigmentos antioxidantes y disolvente formulado a base de una mezcla de hidrocarburos, para aplicar con brocha, rodillo o pistola sobre superficies metálicas. (material) | 0.125 | 49.03 | 6.129 |
| mt27ess200a | l | Esmalte sintético de secado rápido, para interior, color blanco, acabado brillante, a base de resinas alquídicas, pigmentos orgánicos, pigmentos inorgánicos, pigmentos antioxidantes y disolvente formulado a base de una mezcla de hidrocarburos, para aplicar con brocha, rodillo o pistola sobre superficies metálicas. (material) | 0.154 | 209.3 | 32.232 |
| mo038 | h | Oficial pintor. (mano de obra) | 0.634 | 33952.66 | 21525.986 |
| mo076 | h | Medio oficial pintor. (mano de obra) | 0.126 | 25378.93 | 3197.745 |
| % | % | Herramientas | 2 % | 24762.092 | 495.242 |
|  |  | Costes directos |  |  | 25257.334 |

Residuos:
- colocación: mt27ess200a; factor de residuo 0.0275

## Recursos

**mt27ess200a** l Esmalte sintético de secado rápido
Datos técnicos: Coste energético 48.673 MJ; Emisión de CO2 2.569 kg; Código LER 08 01 11; Masa del elemento 1.09 kg; Volumen 0.001211 m3
Residuos:
- embalaje: re150104 Envases metálicos. (componente de residuo); rendimiento 0.057 kg; Código LER 15 01 04; Masa del elemento 1 kg; Volumen 0.001667 m3
