# Zócalo cerámico de gres porcelánico de gran formato reforzado con fibra de vidrio

- Propiedad del archivo: CYPE INGENIEROS, S.A.
- Formato: FIEBDC-3/2002
- Ámbito geográfico: Argentina
- Divisa: ARS
- Costes indirectos: 3.00 %
- Gastos generales: 13.00 %
- Beneficio industrial: 6.00 %
- IVA: 21.00 %

**RSG023** m Zócalo cerámico de gres porcelánico de gran formato reforzado con fibra de vidrio, Lámina Porcelánica Reforzada Techlam® "LEVANTINA", de 1000x50 mm y 3 mm de espesor, serie Basic, modelo Antracita, acabado antideslizante, asentado con adhesivo cementoso mejorado, C2 gris y rejuntado con mortero de juntas cementoso con resistencia elevada a la abrasión y absorción de agua reducida, CG2, para junta mínima (entre 1,5 y 3 mm), con la misma tonalidad de las piezas.
Suministro y colocación de zócalo cerámico de gres porcelánico de gran formato reforzado con fibra de vidrio, Lámina Porcelánica Reforzada Techlam® "LEVANTINA", de 1000x50 mm y 3 mm de espesor, serie Basic, modelo Antracita, acabado antideslizante, asentado con adhesivo cementoso mejorado, C2 sin ninguna característica adicional, color gris y rejuntado con mortero de juntas cementoso con resistencia elevada a la abrasión y absorción de agua reducida, CG2, para junta mínima (entre 1,5 y 3 mm), con la misma tonalidad de las piezas.
Incluye: Replanteo de las piezas. Corte de las piezas y formación de encajes en esquinas y rincones. Colocación del zócalo. Rejuntado.
Criterio de cómputo de proyecto: Longitud medida según documentación gráfica de Proyecto, sin incluir huecos de puertas. No se ha incrementado el cómputo por roturas y recortes, ya que en la descomposición se ha considerado un 5% más de piezas.
Criterio de cómputo de obra: Se medirá la longitud realmente ejecutada según especificaciones de Proyecto.

| Código | Ud | Descripción | Rendimiento | Precio | Importe |
|---|---|---|---|---|---|
| mt18rcl010aaa | m | Zócalo de gres porcelánico de gran formato reforzado con fibra de vidrio, Lámina Porcelánica Reforzada Techlam® "LEVANTINA", de 1000x50 mm y 3 mm de espesor, serie Basic, modelo Antracita, acabado antideslizante. (material) | 1.050 | 17.67 | 18.55 |
| mt09mcr021m | kg | Adhesivo cementoso mejorado, C2, color gris. (material) | 0.600 | 3.54 | 2.12 |
| mt09mcr070a | kg | Mortero de juntas cementoso con resistencia elevada a la abrasión y absorción de agua reducida, CG2, para junta abierta entre 3 y 15 mm. (material) | 0.020 | 8.54 | 0.17 |
| mo023 | h | Oficial colocador de pisos. (mano de obra) | 0.163 | 169.73 | 27.67 |
| % | % | Herramientas | 2 % | 48.51 | 0.97 |
|  |  | Costes directos |  |  | 49.48 |
