# Piso vinílico homogéneo, antideslizante, en rollo

- Propiedad del archivo: CYPE Ingenieros S.A.
- Formato: FIEBDC-3/2016
- Programa: Generador de precios de la construcción. CYPE Ingenieros, S.A.
- Fecha: 17/05/2024
- Ámbito geográfico: Argentina
- Divisa: ARS
- Costes indirectos: 3 %
- Gastos generales: 13 %
- Beneficio industrial: 6 %
- IVA: 21 %

## R Revestimientos

### RS Pisos

#### RSS De caucho, de linóleo y vinílicos

**RSS034** m² Piso vinílico homogéneo, antideslizante, en rollo.
Piso vinílico homogéneo, antideslizante, de 2,0 mm de espesor, con tratamiento de protección superficial a base de poliuretano, color a elegir, suministrado en rollos de 200 cm de ancho; peso total: 2950 g/m²; clasificación al uso, según ISO 10874: clase 23 para uso doméstico; clase 34 para uso comercial; clase 43 para uso industrial; Euroclase Bfl-s1 de reacción al fuego. Colocación en obra: con adhesivo, sobre capa fina de nivelación.
Criterio de valoración económica: El precio no incluye la capa fina de nivelación.
Incluye: Replanteo y recorte del piso. Aplicación del adhesivo. Colocación del piso. Soldado de unión y juntas entre rollos. Resolución de encuentros y puntos singulares. Eliminación y limpieza del material sobrante. Limpieza final del piso.
Criterio de cómputo de proyecto: Superficie útil, medida según documentación gráfica de Proyecto, deduciendo los huecos de superficie mayor de 1 m².
Criterio de cómputo de obra: Se medirá la superficie realmente ejecutada según especificaciones de Proyecto, deduciendo los huecos de superficie mayor de 1 m².

| Código | Ud | Descripción | Rendimiento | Precio | Importe |
|---|---|---|---|---|---|
| mt18adq020d | kg | Adhesivo, a base de copolímeros acrílicos modificados en dispersión acuosa, sin disolventes, color beige, para aplicar en interiores, para el embadurnado de pavimentos de PVC, linóleo y moquette. (material) | 0.375 | 48.76 | 18.285 |
| mt18dsi037a | m² | Lámina homogénea de PVC, antideslizante, de 2 mm de espesor, con tratamiento de protección superficial a base de poliuretano, color a elegir; suministrada en rollos de 200 cm de ancho; peso total: 2950 g/m²; clasificación al uso, según ISO 10874: clase 23 para uso doméstico; clase 34 para uso comercial; clase 43 para uso industrial; Euroclase Bfl-s1 de reacción al fuego. (material) | 1.1 | 324.07 | 356.477 |
| mo026 | h | Oficial colocador de revestimientos flexibles. (mano de obra) | 0.194 | 11912.66 | 2311.056 |
| mo064 | h | Medio oficial colocador de revestimientos flexibles. (mano de obra) | 0.108 | 8905.02 | 961.742 |
| % | % | Herramientas | 2 % | 3647.560 | 72.951 |
|  |  | Costes directos |  |  | 3720.511 |

Residuos:
- colocación: mt18dsi037a; factor de residuo 0.0395719

## Recursos

**mt18dsi037a** m² Lámina homogénea de PVC
Datos técnicos: Coste energético 134.244 MJ; Emisión de CO2 14.574 kg; Código LER 17 02 03; Masa del elemento 2.95 kg; Volumen 0.004917 m3
Residuos:
- embalaje: re170203 Plástico. (componente de residuo); rendimiento 0.037 kg; Código LER 17 02 03; Masa del elemento 1 kg; Volumen 0.001667 m3
