# Encuentro de cielorraso continuo de placas de yeso con paramento vertical

- Propiedad del archivo: CYPE Ingenieros S.A.
- Formato: FIEBDC-3/2016
- Programa: Generador de precios de la construcción. CYPE Ingenieros, S.A.
- Fecha: 17/05/2024
- Ámbito geográfico: Argentina
- Divisa: ARS
- Costes indirectos: 3 %
- Gastos generales: 13 %
- Beneficio industrial: 6 %
- IVA: 21 %

## R Revestimientos

### RT Cielorrasos en interiores

#### RTA Continuos, de placas de yeso

**RTA022** m Encuentro de cielorraso continuo de placas de yeso con paramento vertical.
Formación de encuentro entre el cielorraso continuo de placas de yeso y el paramento vertical, mediante la fijación al paramento de moldura prefabricada de yeso de 4x4 cm, para apoyo perimetral de las placas; dejando una separación mínima de 5 mm entre las placas y el paramento. Incluso cola para yeso para la fijación de las piezas.
Incluye: Replanteo y trazado en el paramento. Presentación y corte de las piezas. Humectación de la base de fijación. Extendido de la cola. Colocación y rejuntado de las piezas. Repaso de encuentros entre piezas, esquinas y rincones.
Criterio de cómputo de proyecto: Longitud medida según documentación gráfica de Proyecto.
Criterio de cómputo de obra: Se medirá la longitud realmente ejecutada según especificaciones de Proyecto.

| Código | Ud | Descripción | Rendimiento | Precio | Importe |
|---|---|---|---|---|---|
| mt09eyc030 | kg | Cola para yeso. (material) | 0.15 | 4.57 | 0.686 |
| mt12fre010ad | m | Moldura de yeso, de 4x4 cm, para solución perimetral de cielorraso. (material) | 1.1 | 17.68 | 19.448 |
| mo035 | h | Oficial colocador de cielorrasos continuos con moldura. (mano de obra) | 0.13 | 11912.66 | 1548.646 |
| mo117 | h | Ayudante colocador de cielorrasos continuos con moldura. (mano de obra) | 0.13 | 8579.62 | 1115.351 |
| % | % | Herramientas | 2 % | 2684.131 | 53.683 |
|  |  | Costes directos |  |  | 2737.814 |

Residuos:
- colocación: mt12fre010ad Moldura de yeso, de 4x4 cm, para solución perimetral de cielorraso; factor de residuo 0.019116

## Recursos

**mt12fre010ad** m Moldura de yeso, de 4x4 cm, para solución perimetral de cielorraso
Datos técnicos: Coste energético 5.179 MJ; Emisión de CO2 0.230 kg; Código LER 17 08 02; Masa del elemento 1.5 kg; Volumen 0.0015 m3
Residuos:
- embalaje: re170203 Plástico. (componente de residuo); rendimiento 0.001 kg; Código LER 17 02 03; Masa del elemento 1 kg; Volumen 0.001667 m3
