# Cielorraso continuo de placas de yeso laminado, antirradiaciones. Sistema "KNAUF"

- Propiedad del archivo: CYPE Ingenieros S.A.
- Formato: FIEBDC-3/2016
- Programa: Generador de precios de la construcción. CYPE Ingenieros, S.A.
- Fecha: 30/05/2025
- Ámbito geográfico: Argentina
- Divisa: ARS
- Costes indirectos: 3 %
- Gastos generales: 13 %
- Beneficio industrial: 6 %
- IVA: 21 %

## R Revestimientos

### RT Cielorrasos en interiores

#### RTC Continuos, de placas de yeso laminado

**RTC026** m² Cielorraso continuo de placas de yeso laminado, antirradiaciones. Sistema "KNAUF".
Cielorraso continuo suspendido, liso, situado a una altura menor de 4 m, con nivel de calidad del acabado Q1. Sistema K112.es "KNAUF" (12,5+0,5+1+27+27), constituido por: ESTRUCTURA: estructura metálica de acero galvanizado de fajas para reglado primarias 60/27 mm con una modulación de 1000 mm y suspendidas de la losa o elemento soporte de hormigón con anclajes directos de 125 mm, para faja para reglado 60/27, "KNAUF", y varillas cada 750 mm, y fajas para reglado secundarias fijadas perpendicularmente a las primarias con conectores tipo caballete con una modulación de 312,5 mm; PLACAS: una capa de placas antirradiaciones RX 12,5+0,5 mm "KNAUF" formadas por una placa de yeso laminado DF / - 625 / 2600 / 12,5, matafuego, revestidas por una de sus caras con una lámina de cartón y otra de plomo de 0,5 mm. Incluso perfiles UD 28x27 "KNAUF", fijaciones para el anclaje de los perfiles, tornillería para la fijación de las placas, banda acústica bajo los perfiles perimetrales, cinta de plomo de 1 mm de espesor detrás de cada perfil secundario, pasta de juntas Safeboard Spachtel "KNAUF" y accesorios de montaje.
Incluye: Replanteo de los ejes de la estructura metálica. Colocación de la banda acústica. Nivelación y fijación de los perfiles perimetrales. Señalización de los puntos de anclaje a la losa o elemento soporte. Nivelación y suspensión de los perfiles primarios y secundarios de la estructura. Corte de las placas. Fijación de las placas. Resolución de encuentros y puntos singulares. Tratamiento de juntas.
Criterio de cómputo de proyecto: Superficie medida entre paramentos, según documentación gráfica de Proyecto, sin descontar huecos para instalaciones.
Criterio de cómputo de obra: Se medirá la superficie realmente ejecutada según especificaciones de Proyecto, sin deducir los huecos de superficie menor de 1 m².

| Código | Ud | Descripción | Rendimiento | Precio | Importe |
|---|---|---|---|---|---|
| mt12pfk012b | m | Perfil UD 28x27 de chapa de acero galvanizado, "KNAUF", espesor 0,6 mm. (material) | 0.4 | 19.54 | 7.816 |
| mt12ptk030 | Ud | Fijación "KNAUF" para hormigón. (material) | 2.3 | 5.19 | 11.937 |
| mt12pek020ta | Ud | Anclaje directo de 125 mm, para faja para reglado 60/27, "KNAUF". (material) | 1.5 | 3.74 | 5.610 |
| mt12ptk010ab | Ud | Tornillo LN "KNAUF" 3,5x11. (material) | 3 | 0.16 | 0.480 |
| mt12pfk011a | m | Faja para reglado 60/27 "KNAUF", de chapa de acero galvanizado. (material) | 4.4 | 26.96 | 118.624 |
| mt12pek020za | Ud | Conector, para faja para reglado 60/27, "KNAUF". (material) | 0.9 | 3.17 | 2.853 |
| mt12pek020ra | Ud | Conector tipo caballete, para faja para reglado 60/27, "KNAUF". (material) | 3.6 | 3.81 | 13.716 |
| mt12ark010a | m² | Placa antirradiaciones RX 12,5+0,5 mm "KNAUF" formada por una placa de yeso laminado DF / - 625 / 2600 / 12,5, matafuego, revestida por una de sus caras con una lámina de cartón y otra de plomo de 0,5 mm; Euroclase A2-s1, d0 de reacción al fuego. (material) | 1.05 | 1341.74 | 1408.827 |
| mt12ark020a | m | Cinta de plomo autoadhesiva antirradiaciones RX "KNAUF", de 50 mm de ancho y 1 mm de espesor. (material) | 3.7 | 105.47 | 390.239 |
| mt12ptk010ce | Ud | Tornillo autoperforante TN "KNAUF" 3,5x35. (material) | 37 | 0.17 | 6.290 |
| mt12pck020b | m | Banda acústica de dilatación, autoadhesiva, de espuma de poliuretano de celdas cerradas "KNAUF", de 3,2 mm de espesor y 50 mm de ancho, resistencia térmica 0,10 m²K/W, conductividad térmica 0,032 W/(mK). (material) | 0.4 | 3.96 | 1.584 |
| mt12ark040a | kg | Pasta de juntas Safeboard Spachtel "KNAUF", de fraguado rápido (30 minutos), Euroclase A1 de reacción al fuego, rango de temperatura de trabajo de 5 a 30°C, para aplicación manual sin cinta de juntas. (material) | 0.388 | 69.25 | 26.869 |
| mo015 | h | Oficial colocador de cielorrasos. (mano de obra) | 0.341 | 34893.33 | 11898.626 |
| mo082 | h | Medio oficial colocador de cielorrasos. (mano de obra) | 0.341 | 25378.93 | 8654.215 |
| % | % | Herramientas | 2 % | 22547.686 | 450.954 |
|  |  | Costes directos |  |  | 22998.640 |

Residuos:
- colocación: mt12pfk012b Perfil UD 28x27 de chapa de acero galvanizado, "KNAUF", espesor 0,6 mm; factor de residuo 0.0188
- colocación: mt12pek020ta Anclaje directo de 125 mm, para faja para reglado 60/27, "KNAUF"; factor de residuo 0.02
- colocación: mt12ptk010ab Tornillo LN "KNAUF" 3,5x11; factor de residuo 0.005
- colocación: mt12pfk011a Faja para reglado 60/27 "KNAUF", de chapa de acero galvanizado; factor de residuo 0.0171714
- colocación: mt12pek020za Conector, para faja para reglado 60/27, "KNAUF"; factor de residuo 0.02
- colocación: mt12pek020ra Conector tipo caballete, para faja para reglado 60/27, "KNAUF"; factor de residuo 0.02
- colocación: mt12ark010a; factor de residuo 0.0045
- colocación: mt12ark020a Cinta de plomo autoadhesiva antirradiaciones RX "KNAUF", de 50 mm de ancho y 1 mm de espesor; factor de residuo 0.048
- colocación: mt12ptk010ce Tornillo autoperforante TN "KNAUF" 3,5x35; factor de residuo 0.00526316
- colocación: mt12pck020b; factor de residuo 0.06
- colocación: mt12ark040a; factor de residuo 0.0075

## Recursos

**mt12pfk012b** m Perfil UD 28x27 de chapa de acero galvanizado, "KNAUF", espesor 0,6 mm
Datos técnicos: Coste energético 52.191 MJ; Emisión de CO2 1.604 kg; Código LER 17 04 05; Masa del elemento 0.39 kg; Volumen 0.000186 m3
Residuos:
- embalaje: re170203 Plástico. (componente de residuo); rendimiento 0.005 kg; Código LER 17 02 03; Masa del elemento 1 kg; Volumen 0.001667 m3

**mt12pek020ta** Ud Anclaje directo de 125 mm, para faja para reglado 60/27, "KNAUF"
Datos técnicos: Coste energético 5.726 MJ; Emisión de CO2 0.254 kg; Código LER 17 04 05; Masa del elemento 0.235 kg; Volumen 0.000112 m3
Residuos:
- embalaje: re170203 Plástico; rendimiento 0.025 kg

**mt12ptk010ab** Ud Tornillo LN "KNAUF" 3,5x11
Datos técnicos: Coste energético 0.015 MJ; Emisión de CO2 0.001 kg; Código LER 17 04 05; Masa del elemento 0.001 kg
Residuos:
- embalaje: re150101 Envases de papel y cartón. (componente de residuo); rendimiento 0.001 kg; Código LER 15 01 01; Masa del elemento 1 kg; Volumen 0.001333 m3

**mt12pfk011a** m Faja para reglado 60/27 "KNAUF", de chapa de acero galvanizado
Datos técnicos: Coste energético 74.764 MJ; Emisión de CO2 2.294 kg; Código LER 17 04 05; Masa del elemento 0.56 kg; Volumen 0.000267 m3
Residuos:
- embalaje: re170203 Plástico; rendimiento 0.005 kg

**mt12pek020za** Ud Conector, para faja para reglado 60/27, "KNAUF"
Datos técnicos: Coste energético 3.687 MJ; Emisión de CO2 0.172 kg; Código LER 17 04 05; Masa del elemento 0.09 kg; Volumen 0.000043 m3
Residuos:
- embalaje: re170203 Plástico; rendimiento 0.025 kg

**mt12pek020ra** Ud Conector tipo caballete, para faja para reglado 60/27, "KNAUF"
Datos técnicos: Coste energético 3.969 MJ; Emisión de CO2 0.183 kg; Código LER 17 04 05; Masa del elemento 0.11 kg; Volumen 0.000052 m3
Residuos:
- embalaje: re170203 Plástico; rendimiento 0.025 kg

**mt12ark010a** m² Placa antirradiaciones RX 12,5+0,5 mm "KNAUF" formada por una placa de yeso laminado DF / - 625 / 2600 / 12,5
Datos técnicos: Coste energético 1060.645 MJ; Emisión de CO2 16.176 kg; Código LER 17 08 02; Masa del elemento 16 kg; Volumen 0.016 m3
Residuos:
- embalaje: re170203 Plástico; rendimiento 0.015 kg

**mt12ark020a** m Cinta de plomo autoadhesiva antirradiaciones RX "KNAUF", de 50 mm de ancho y 1 mm de espesor
Datos técnicos: Coste energético 60.897 MJ; Emisión de CO2 0.847 kg; Código LER 17 04 03; Masa del elemento 0.565 kg; Volumen 0.000377 m3
Residuos:
- embalaje: re170203 Plástico; rendimiento 0.001 kg

**mt12ptk010ce** Ud Tornillo autoperforante TN "KNAUF" 3,5x35
Datos técnicos: Coste energético 0.027 MJ; Emisión de CO2 0.002 kg; Código LER 17 04 05; Masa del elemento 0.0019 kg
Residuos:
- embalaje: re150101 Envases de papel y cartón; rendimiento 0.001 kg

**mt12pck020b** m Banda acústica de dilatación
Datos técnicos: Coste energético 1.712 MJ; Emisión de CO2 0.083 kg; Código LER 17 06 04; Masa del elemento 0.0112 kg; Volumen 0.000019 m3
Residuos:
- embalaje: re170203 Plástico; rendimiento 0.001 kg

**mt12ark040a** kg Pasta de juntas Safeboard Spachtel "KNAUF"
Datos técnicos: Coste energético 13.573 MJ; Emisión de CO2 0.475 kg; Código LER 17 08 02; Masa del elemento 1 kg; Volumen 0.001 m3
Residuos:
- embalaje: re170203 Plástico; rendimiento 0.028 kg
