# Ángulo de yeso de luz indirecta, para solución perimetral de techo

- Propiedad del archivo: CYPE Ingenieros S.A.
- Formato: FIEBDC-3/2016
- Programa: Generador de precios de la construcción. CYPE Ingenieros, S.A.
- Fecha: 17/05/2024
- Ámbito geográfico: Argentina
- Divisa: ARS
- Costes indirectos: 3 %
- Gastos generales: 13 %
- Beneficio industrial: 6 %
- IVA: 21 %

## R Revestimientos

### RT Cielorrasos en interiores

#### RTP Prefabricados de yeso

**RTP051** Ud Ángulo de yeso de luz indirecta, para solución perimetral de techo.
Ángulo cóncavo de yeso para bandeja de yeso de luz indirecta, 10 cm de altura, 27,5 cm de diámetro de la circunferencia interior, 61,5 cm de ancho total y 20,5 cm de radio, para solución perimetral de techo, asentado con cola para yeso. Incluso accesorios de fijación.
Incluye: Replanteo de la pieza. Humectación de la base de fijación. Extendido de la cola. Colocación y rejuntado de la pieza. Repaso de encuentros entre piezas.
Criterio de cómputo de proyecto: Número de unidades previstas, según documentación gráfica de Proyecto.
Criterio de cómputo de obra: Se medirá el número de unidades realmente colocadas según especificaciones de Proyecto.

| Código | Ud | Descripción | Rendimiento | Precio | Importe |
|---|---|---|---|---|---|
| mt12rea095a | Ud | Ángulo cóncavo de yeso para bandeja de yeso de luz indirecta, 10 cm de altura, 27,5 cm de diámetro de la circunferencia interior, 61,5 cm de ancho total y 20,5 cm de radio. (material) | 1.05 | 173.18 | 181.839 |
| mt09eyc030 | kg | Cola para yeso. (material) | 0.11 | 4.57 | 0.503 |
| mo035 | h | Oficial colocador de cielorrasos continuos con moldura. (mano de obra) | 0.162 | 11912.66 | 1929.851 |
| % | % | Herramientas | 2 % | 2112.193 | 42.244 |
|  |  | Costes directos |  |  | 2154.437 |

Residuos:
- colocación: mt12rea095a; factor de residuo 0.0053

## Recursos

**mt12rea095a** Ud Ángulo cóncavo de yeso para bandeja de yeso de luz indirecta
Datos técnicos: Coste energético 4.926 MJ; Emisión de CO2 0.220 kg; Código LER 17 08 02; Masa del elemento 1.4 kg; Volumen 0.0014 m3
Residuos:
- embalaje: re170203 Plástico. (componente de residuo); rendimiento 0.002 kg; Código LER 17 02 03; Masa del elemento 1 kg; Volumen 0.001667 m3
