# Cortinero de yeso, para solución perimetral de techo

- Propiedad del archivo: CYPE Ingenieros S.A.
- Formato: FIEBDC-3/2016
- Programa: Generador de precios de la construcción. CYPE Ingenieros, S.A.
- Fecha: 17/05/2024
- Ámbito geográfico: Argentina
- Divisa: ARS
- Costes indirectos: 3 %
- Gastos generales: 13 %
- Beneficio industrial: 6 %
- IVA: 21 %

## R Revestimientos

### RT Cielorrasos en interiores

#### RTP Prefabricados de yeso

**RTP090** m Cortinero de yeso, para solución perimetral de techo.
Cortinero en L de yeso, de 18x9,5x118,5 cm, para solución perimetral de techo, asentado con cola para yeso. Incluso accesorios de fijación.
Incluye: Replanteo y trazado en los paramentos de la situación del cortinero. Presentación y corte de las piezas. Humectación de la base de fijación. Extendido de la cola. Colocación y rejuntado de las piezas. Repasos de encuentros entre piezas, esquinas y rincones.
Criterio de cómputo de proyecto: Longitud medida según documentación gráfica de Proyecto.
Criterio de cómputo de obra: Se medirá la longitud realmente ejecutada según especificaciones de Proyecto.

| Código | Ud | Descripción | Rendimiento | Precio | Importe |
|---|---|---|---|---|---|
| mt12rea030a | m | Cortinero en L de yeso, de 18x9,5x118,5 cm. (material) | 1.05 | 53.54 | 56.217 |
| mt09eyc030 | kg | Cola para yeso. (material) | 0.21 | 4.57 | 0.960 |
| mo035 | h | Oficial colocador de cielorrasos continuos con moldura. (mano de obra) | 0.173 | 11912.66 | 2060.890 |
| % | % | Herramientas | 2 % | 2118.067 | 42.361 |
|  |  | Costes directos |  |  | 2160.428 |

Residuos:
- colocación: mt12rea030a Cortinero en L de yeso, de 18x9,5x118,5 cm; factor de residuo 0.0053

## Recursos

**mt12rea030a** m Cortinero en L de yeso, de 18x9,5x118,5 cm
Datos técnicos: Coste energético 14.728 MJ; Emisión de CO2 0.655 kg; Código LER 17 08 02; Masa del elemento 4.3 kg; Volumen 0.0043 m3
Residuos:
- embalaje: re170203 Plástico. (componente de residuo); rendimiento 0.002 kg; Código LER 17 02 03; Masa del elemento 1 kg; Volumen 0.001667 m3
