# Sondeo de cateo arqueológico

- Propiedad del archivo: CYPE INGENIEROS, S.A.
- Formato: FIEBDC-3/2002
- Ámbito geográfico: Argentina
- Divisa: ARS
- Costes indirectos: 3.00 %
- Gastos generales: 13.00 %
- Beneficio industrial: 6.00 %
- IVA: 21.00 %

## 0 Trabajos preparatorios

### 0G Trabajos arqueológicos

#### 0GE Excavaciones arqueológicas y transportes

**0GE030** m³ Sondeo de cateo arqueológico.
Sondeo de cateo arqueológico de 1x1x1 m, en el interior de un edificio de interés histórico, con un grado de complejidad medio, con medios manuales, mediante la excavación por niveles naturales o artificiales según método arqueológico. Incluso toma de datos por parte de equipo arqueológico para informe final de los trabajos, retirada del pavimento existente en su superficie, con recuperación del mismo, y posterior relleno de la excavación con los restos procedentes de la misma, sin compactación.
Incluye: Ejecución del sondeo de cateo. Retirada y acopio de escombros. Carga de escombros sobre contenedor.
Criterio de cómputo de proyecto: Volumen medido según documentación gráfica de Proyecto.
Criterio de cómputo de obra: Se medirá el volumen realmente ejecutado según especificaciones de Proyecto.

| Código | Ud | Descripción | Rendimiento | Precio | Importe |
|---|---|---|---|---|---|
| mt51arq010 | Ud | Material fungible para trabajos de arqueología. (material) | 0.060 | 16139.26 | 968.36 |
| mt51arq020 | Ud | Material y utillaje para trabajos de arqueología. (material) | 0.075 | 23200.18 | 1740.01 |
| mo000 | h | arqueólogo. (mano de obra) | 7.699 | 49415.08 | 380446.70 |
| mo057 | h | Ayudante arqueólogo. (mano de obra) | 7.699 | 32076.46 | 246956.67 |
| mo112 | h | Ayudante general de construcción. (mano de obra) | 7.699 | 24857.97 | 191381.51 |
| mo113 | h | Ayudante de albañil especializado en trabajos de mampostería. (mano de obra) | 7.699 | 24452.14 | 188257.03 |
| % | % | Herramientas | 2 % | 1009750.28 | 20195.01 |
|  |  | Costes directos |  |  | 1029945.29 |
