# Columna de terreno consolidado con inyecciones de lechada de cemento a presión

- Propiedad del archivo: CYPE INGENIEROS, S.A.
- Formato: FIEBDC-3/2002
- Ámbito geográfico: Argentina
- Divisa: ARS
- Costes indirectos: 3.00 %
- Gastos generales: 13.00 %
- Beneficio industrial: 6.00 %
- IVA: 21.00 %

## A Acondicionamiento del terreno

### AM Mejoras del terreno

#### AMI Inyecciones

**AMI010** m Columna de terreno consolidado con inyecciones de lechada de cemento a presión.
Columna de terreno consolidado con inyecciones de lechada de cemento a presión, 300 kg/m de consumo medio de cemento, realizada con la técnica del caño-manguito, mediante la perforación y colocación en el terreno de caños provistos de válvulas, a través de las cuales se inyecta a presión la lechada de cemento.
Incluye: Replanteo de las perforaciones. Perforación y colocación de los caños-manguito. Preparación de la lechada. Inyección a presión de la lechada de cemento. Recogida de sobrantes y carga manual a contenedor.
Criterio de cómputo de proyecto: Longitud medida según documentación gráfica de Proyecto.
Criterio de cómputo de obra: Se medirá la longitud realmente ejecutada según especificaciones de Proyecto.

| Código | Ud | Descripción | Rendimiento | Precio | Importe |
|---|---|---|---|---|---|
| mt08aaa010a | m³ | Agua. (material) | 0.375 | 25.22 | 9.46 |
| mt08cet020a | t | Cemento CEM II / A-P 32,5 N, a granel. (material) | 0.300 | 1559.48 | 467.84 |
| mq03mpi040 | h | Equipo para inyecciones de lechada de cemento, con bomba de presión y carro de perforación para taladros. (maquinaria) | 0.104 | 319042.07 | 33180.38 |
| mo020 | h | Oficial albañil especializado en trabajos de mampostería. (mano de obra) | 0.234 | 33952.66 | 7944.92 |
| mo113 | h | Ayudante de albañil especializado en trabajos de mampostería. (mano de obra) | 0.117 | 24452.14 | 2860.90 |
| mo112 | h | Ayudante general de construcción. (mano de obra) | 0.117 | 24857.97 | 2908.38 |
| % | % | Herramientas | 2 % | 47371.88 | 947.44 |
|  |  | Costes directos |  |  | 48319.32 |
