# Entibación de madera, en pozos excavados para recalce de cimientos

- Propiedad del archivo: CYPE INGENIEROS, S.A.
- Formato: FIEBDC-3/2002
- Ámbito geográfico: Argentina
- Divisa: ARS
- Costes indirectos: 3.00 %
- Gastos generales: 13.00 %
- Beneficio industrial: 6.00 %
- IVA: 21.00 %

## A Acondicionamiento del terreno

### AZ Recalces

#### AZC Entibaciones

**AZC010** m² Entibación de madera, en pozos excavados para recalce de cimientos.
Apuntalamiento y entibación ligera para una protección del 20%, mediante cabeceros horizontales, amortizables en 10 usos y codales de madera, amortizables en 30 usos, fijados con puntas de acero, en pozos, de hasta 3 m de profundidad y de hasta 1 m de ancho, para recalce de cimientos.
Incluye: Replanteo general y fijación de los puntos y niveles de referencia. Montaje de tablones, cabeceros y codales. Clavado de todos los elementos. Desmontaje gradual del apuntalamiento y de la entibación.
Criterio de cómputo de proyecto: Superficie medida en proyección horizontal, según documentación gráfica de Proyecto.
Criterio de cómputo de obra: Se medirá, en proyección horizontal, la superficie realmente ejecutada según especificaciones de Proyecto.

| Código | Ud | Descripción | Rendimiento | Precio | Importe |
|---|---|---|---|---|---|
| mt08emt040 | m³ | Madera de pino para apuntalamiento y entibación de excavaciones. (material) | 0.004 | 3782.64 | 15.13 |
| mt08emt045a | m³ | Codal de madera, de 70 a 90 mm de diámetro y entre 2 y 2,5 m de longitud, para apuntalamiento y entibación de excavaciones. (material) | 0.004 | 3408.41 | 13.63 |
| mt08var060 | kg | Puntas de acero de 20x100 mm. (material) | 0.050 | 147.11 | 7.36 |
| mo044 | h | Oficial armador de encofrados. (mano de obra) | 0.601 | 35334.28 | 21235.90 |
| mo091 | h | Medio oficial armador de encofrados. (mano de obra) | 0.601 | 26396.86 | 15864.51 |
| % | % | Herramientas | 2 % | 37136.53 | 742.73 |
|  |  | Costes directos |  |  | 37879.26 |
