# Demolición de fundación de sillería, de hasta 1,5 m de profundidad máxima, con martillo neumático, y carga manual de escombros sobre camión o contenedor

- Propiedad del archivo: CYPE INGENIEROS, S.A.
- Formato: FIEBDC-3/2002
- Ámbito geográfico: Argentina
- Costes indirectos: 3.00 %
- Gastos generales: 13.00 %
- Beneficio industrial: 6.00 %
- IVA: 21.00 %

## D Demoliciones

### DD Fundaciones

#### DDS Superficiales

**DDS010** m³ Demolición de fundación de sillería, de hasta 1,5 m de profundidad máxima, con martillo neumático, y carga manual de escombros sobre camión o contenedor.
Demolición de fundación de sillería, de hasta 1,5 m de profundidad máxima, con martillo neumático. Incluso parte proporcional de limpieza, acopio, retirada y carga manual de escombros sobre camión o contenedor.
Incluye: Demolición del elemento con martillo neumático. Fragmentación de los escombros en piezas manejables. Retirada y acopio de escombros. Carga manual de escombros sobre camión o contenedor.
Criterio de cómputo de proyecto: Volumen medido según documentación gráfica de Proyecto.
Criterio de cómputo de obra: Se medirá el volumen realmente demolido, medido como diferencia entre los perfiles levantados antes de empezar la demolición y los levantados al finalizarla, aprobados por el Director de Ejecución de la obra, según especificaciones de Proyecto.

| Código | Ud | Descripción | Rendimiento | Precio | Importe |
|---|---|---|---|---|---|
| mq05mai030 | h | Martillo neumático. (maquinaria) | 2.745 | 3.54 | 9.72 |
| mq05pdm110 | h | Compresor portátil diesel media presión 10 m³/min. (maquinaria) | 1.373 | 6.00 | 8.24 |
| mo111 | h | Ayudante de albañil especializado en trabajos de mampostería. (mano de obra) | 4.023 | 5.56 | 22.37 |
| mo110 | h | Ayudante general de construcción. (mano de obra) | 2.874 | 5.67 | 16.30 |
| % | % | Costos directos complementarios | 2 % | 56.63 | 1.13 |
|  |  | Costes directos |  |  | 57.76 |
