# Demolición de losa de viguetas metálicas y entrevigado de revoltón cerámico, con martillo neumático y equipo de oxicorte, y carga manual de escombros sobre camión o contenedor

- Propiedad del archivo: CYPE INGENIEROS, S.A.
- Formato: FIEBDC-3/2002
- Ámbito geográfico: Argentina
- Costes indirectos: 3.00 %
- Gastos generales: 13.00 %
- Beneficio industrial: 6.00 %
- IVA: 21.00 %

## D Demoliciones

### DE Estructuras

#### DEA Acero

**DEA020** m² Demolición de losa de viguetas metálicas y entrevigado de revoltón cerámico, con martillo neumático y equipo de oxicorte, y carga manual de escombros sobre camión o contenedor.
Demolición de losa de viguetas metálicas y entrevigado de revoltón cerámico formado por una o dos hojas de rasilla cerámica y relleno de senos con cascotes y mortero de cal, realizada con martillo neumático y equipo de oxicorte, previo levantado del piso y contrapiso (no incluido en este precio). Incluso parte proporcional de limpieza, acopio, retirada y carga manual de escombros sobre camión o contenedor.
Incluye: Replanteo de la superficie de losa a demoler. Demolición de la losa con martillo neumático y equipo de oxicorte. Fragmentación de los escombros en piezas manejables. Retirada y acopio de escombros. Carga manual de escombros sobre camión o contenedor.
Criterio de cómputo de proyecto: Superficie medida según documentación gráfica de Proyecto.
Criterio de cómputo de obra: Se medirá la superficie realmente demolida según especificaciones de Proyecto.

| Código | Ud | Descripción | Rendimiento | Precio | Importe |
|---|---|---|---|---|---|
| mq05mai030 | h | Martillo neumático. (maquinaria) | 0.229 | 1.64 | 0.38 |
| mq05pdm110 | h | Compresor portátil diesel media presión 10 m³/min. (maquinaria) | 0.114 | 2.77 | 0.32 |
| mq08sol010 | h | Equipo de oxicorte, con acetileno como combustible y oxígeno como comburente. (maquinaria) | 0.402 | 2.95 | 1.19 |
| mo019 | h | Oficial soldador. (mano de obra) | 0.455 | 3.00 | 1.37 |
| mo112 | h | Ayudante general de construcción. (mano de obra) | 0.260 | 2.13 | 0.55 |
| mo113 | h | Ayudante de albañil especializado en trabajos de mampostería. (mano de obra) | 1.170 | 2.09 | 2.45 |
| % | % | Herramientas | 2 % | 6.26 | 0.13 |
|  |  | Costes directos |  |  | 6.39 |
