# Demolición de cáscara de mampostería de ladrillo cerámico hueco de 1 pie de espesor, con martillo neumático, y carga manual sobre camión o contenedor

- Propiedad del archivo: CYPE INGENIEROS, S.A.
- Formato: FIEBDC-3/2002
- Ámbito geográfico: Argentina
- Divisa: ARS
- Costes indirectos: 3.00 %
- Gastos generales: 13.00 %
- Beneficio industrial: 6.00 %
- IVA: 21.00 %

## D Demoliciones

### DE Estructuras

#### DEF Mampostería

**DEF050** m² Demolición de cáscara de mampostería de ladrillo cerámico hueco de 1 pie de espesor, con martillo neumático, y carga manual sobre camión o contenedor.
Demolición de cáscara de mampostería de ladrillo cerámico hueco de 1 pie de espesor, con martillo neumático, y carga manual sobre camión o contenedor.
Incluye: Demolición del elemento. Fragmentación de los escombros en piezas manejables. Retirada y acopio de escombros. Limpieza de los restos de obra. Carga manual de escombros sobre camión o contenedor.
Criterio de cómputo de proyecto: Superficie medida por su intradós en verdadera magnitud, según documentación gráfica de Proyecto.
Criterio de cómputo de obra: Se medirá, por el intradós, la superficie realmente demolida según especificaciones de Proyecto.

| Código | Ud | Descripción | Rendimiento | Precio | Importe |
|---|---|---|---|---|---|
| mq05mai030 | h | Martillo neumático. (maquinaria) | 0.290 | 91.72 | 26.60 |
| mq05pdm110 | h | Compresor portátil diesel media presión 10 m³/min. (maquinaria) | 0.145 | 155.56 | 22.56 |
| mo112 | h | Ayudante general de construcción. (mano de obra) | 0.335 | 324.77 | 108.80 |
| mo113 | h | Ayudante de albañil especializado en trabajos de mampostería. (mano de obra) | 0.167 | 319.35 | 53.33 |
| % | % | Herramientas | 2 % | 211.29 | 4.23 |
|  |  | Costes directos |  |  | 215.52 |
