# Desmontaje con recuperación del material de cielorraso registrable de placas de yeso laminado, con medios manuales

- Propiedad del archivo: CYPE INGENIEROS, S.A.
- Formato: FIEBDC-3/2002
- Ámbito geográfico: Argentina
- Costes indirectos: 3.00 %
- Gastos generales: 13.00 %
- Beneficio industrial: 6.00 %
- IVA: 21.00 %

## D Demoliciones

### DR Revestimientos

#### DRT Cielorrasos

**DRT030** m² Desmontaje con recuperación del material de cielorraso registrable de placas de yeso laminado, con medios manuales.
Desmontaje de cielorraso registrable de placas de yeso laminado, con medios manuales y recuperación del material para su posterior ubicación en otro emplazamiento, sin afectar a la estabilidad de los elementos constructivos a los que se sujeta. Incluso parte proporcional de limpieza, acopio, retirada y carga manual del material desmontado y de los restos de obra producidos durante los trabajos, sobre camión o contenedor.
Incluye: Desmontaje de los elementos. Acopio de los materiales a reutilizar. Retirada y acopio de escombros. Limpieza de los restos de obra. Carga del material desmontado y escombros sobre camión o contenedor.
Criterio de cómputo de proyecto: Superficie medida según documentación gráfica de Proyecto.
Criterio de cómputo de obra: Se medirá la superficie realmente desmontada según especificaciones de Proyecto.

| Código | Ud | Descripción | Rendimiento | Precio | Importe |
|---|---|---|---|---|---|
| mo111 | h | Ayudante de albañil especializado en trabajos de mampostería. (mano de obra) | 0.196 | 5.56 | 1.09 |
| % | % | Costos directos complementarios | 2 % | 1.09 | 0.02 |
|  |  | Costes directos |  |  | 1.11 |
