# Panel sándwich para losa, sobre estructura de acero

- Propiedad del archivo: CYPE INGENIEROS, S.A.
- Formato: FIEBDC-3/2002
- Ámbito geográfico: Argentina
- Divisa: ARS
- Costes indirectos: 3.00 %
- Gastos generales: 13.00 %
- Beneficio industrial: 6.00 %
- IVA: 21.00 %

## E Estructuras

### EA Acero

#### EAN Paneles estructurales

**EAN010** m² Panel sándwich para losa, sobre estructura de acero.
Panel sándwich machihembrado en las cuatro caras, compuesto de: cara exterior de placa de cemento reforzado con fibras, de 12,5 mm de espesor, núcleo aislante de espuma de poliestireno extruido de 40 mm de espesor y cara interior de placa de yeso reforzado con fibras, de 12,5 mm de espesor, de 2400x550 mm, transmitancia térmica 0,72 W/(m²K), Euroclase B-s1, d0 de reacción al fuego, fijado con tornillos autotaladrantes de cabeza avellanada, de acero al carbono, sobre estructura de acero de perfiles con alas de hasta 6 mm de espesor, con una luz entre apoyos de 40 cm, para losa.
Criterio de valoración económica: El precio no incluye el piso.
Incluye: Replanteo y corte de los paneles. Colocación y fijación del panel sándwich.
Criterio de cómputo de proyecto: Superficie medida según documentación gráfica de Proyecto.
Criterio de cómputo de obra: Se medirá la superficie realmente ejecutada según especificaciones de Proyecto.

| Código | Ud | Descripción | Rendimiento | Precio | Importe |
|---|---|---|---|---|---|
| mt13pst045hb | m² | Panel sándwich machihembrado en las cuatro caras, compuesto de: cara exterior de placa de cemento reforzado con fibras, de 12,5 mm de espesor, núcleo aislante de espuma de poliestireno extruido de 40 mm de espesor y cara interior de placa de yeso reforzado con fibras, de 12,5 mm de espesor, de 2400x550 mm, transmitancia térmica 0,72 W/(m²K), Euroclase B-s1, d0 de reacción al fuego. (material) | 1.050 | 983.79 | 1032.98 |
| mt13pst130d | Ud | Tornillo autotaladrante de cabeza avellanada, de acero al carbono, de 6,3 mm de diámetro y 100 mm de longitud. (material) | 16.000 | 6.32 | 101.12 |
| mo054 | h | Oficial montador de aislantes. (mano de obra) | 0.266 | 34893.33 | 9281.63 |
| mo101 | h | Medio oficial montador de aislantes. (mano de obra) | 0.266 | 25378.93 | 6750.80 |
| % | % | Herramientas | 2 % | 17166.53 | 343.33 |
|  |  | Costes directos |  |  | 17509.86 |
