# Arco de dovelas de piedra natural

- Propiedad del archivo: CYPE INGENIEROS, S.A.
- Formato: FIEBDC-3/2002
- Ámbito geográfico: Argentina
- Divisa: ARS
- Costes indirectos: 3.00 %
- Gastos generales: 13.00 %
- Beneficio industrial: 6.00 %
- IVA: 21.00 %

## E Estructuras

### EC Piedra labrada

#### ECR Arcos

**ECR010** m Arco de dovelas de piedra natural.
Arco de piedra natural caliza formado por dovelas de 60x40x40 cm, acabado abujardado, escuadradas y trabajadas en taller, con sección trapezoidal según plano de detalle, colocadas con mortero de cemento confeccionado en obra, con 250 kg/m³ de cemento, color gris, dosificación 1:6, suministrado en sacos; montaje y desmontaje de cimbras y apeos.
Incluye: Montaje de cimbras y apeos. Replanteo de las dovelas. Preparación del mortero. Colocación de las dovelas. Tanteo con regla, nivel y plomada, rectificando su posición mediante golpeo. Retundido, refino y rejuntado del conjunto del arco. Limpieza del paramento. Desmontaje de cimbras y apeos. Repaso del intradós.
Criterio de cómputo de proyecto: Longitud medida por su mayor desarrollo lineal, según documentación gráfica de Proyecto.
Criterio de cómputo de obra: Se medirá, por su mayor desarrollo lineal, la longitud realmente ejecutada según especificaciones de Proyecto.

| Código | Ud | Descripción | Rendimiento | Precio | Importe |
|---|---|---|---|---|---|
| mt06dpn010a | Ud | Dovela de piedra natural caliza de 60x40x40 cm, acabado abujardado. (material) | 1.660 | 1463.57 | 2429.53 |
| mt08cim020 | m | Camón de madera para formación de arco. (material) | 1.000 | 1286.10 | 1286.10 |
| mt08cim030a | m³ | Madera de pino para formación de cimbra. (material) | 0.150 | 5976.57 | 896.49 |
| mt08aaa010a | m³ | Agua. (material) | 0.004 | 25.22 | 0.10 |
| mt01arg005a | t | Arena de cantera, para mortero preparado en obra. (material) | 0.033 | 283.70 | 9.36 |
| mt08cem000g | kg | Cemento gris en sacos. (material) | 5.040 | 4.84 | 24.39 |
| mq06hor010 | h | Hormigonera eléctrica con una capacidad de amasado de 160 l. (maquinaria) | 0.016 | 2426.58 | 38.83 |
| mo022 | h | Oficial frentista frentista colocador de piedra natural. (mano de obra) | 4.986 | 33952.66 | 169287.96 |
| mo060 | h | Medio oficial frentista frentista colocador de piedra natural. (mano de obra) | 5.252 | 25378.93 | 133290.14 |
| % | % | Herramientas | 2 % | 307262.90 | 6145.26 |
|  |  | Costes directos |  |  | 313408.16 |
