# Refuerzo de losa mediante recrecido con hormigón armado

- Propiedad del archivo: CYPE INGENIEROS, S.A.
- Formato: FIEBDC-3/2002
- Ámbito geográfico: Argentina
- Divisa: ARS
- Costes indirectos: 3.00 %
- Gastos generales: 13.00 %
- Beneficio industrial: 6.00 %
- IVA: 21.00 %

## E Estructuras

### EH Hormigón armado

#### EHH Refuerzos con hormigón

**EHH050** m² Refuerzo de losa mediante recrecido con hormigón armado.
Refuerzo de losa de hormigón mediante recrecido de 7 cm de espesor en la cara superior, para capa de compresión de hormigón armado, realizada con hormigón H-21, condición de exposición no agresiva, tamaño máximo del agregado 13,2 mm, ámbito de consistencia A-3, elaborado, y colado con bomba, y malla soldada Q 55 250x250 mm de acero AM 500 N. Incluso apuntalamiento y desapuntalamiento de la losa.
Incluye: Apeo de la losa. Montaje del sistema de encofrado. Colocación de la malla soldada con separadores homologados. Colado y compactación del hormigón. Reglado de la superficie. Curado del hormigón. Desmontaje del sistema de encofrado y retirada del apeo. Limpieza de los restos generados.
Criterio de cómputo de proyecto: Superficie medida según documentación gráfica de Proyecto.
Criterio de cómputo de obra: Se medirá la superficie realmente ejecutada según especificaciones de Proyecto.

| Código | Ud | Descripción | Rendimiento | Precio | Importe |
|---|---|---|---|---|---|
| mt50spa052b | m | Tablón de madera de pino, de 20x7,2 cm. (material) | 0.020 | 106.28 | 2.13 |
| mt50spa101 | kg | Clavos de acero. (material) | 0.050 | 31.48 | 1.57 |
| mt50spa081a | Ud | Puntal metálico telescópico, de hasta 3 m de altura. (material) | 0.013 | 323.67 | 4.21 |
| mt07aco020h | Ud | Separador homologado para losas macizas. (material) | 3.000 | 1.47 | 4.41 |
| mt07ame080bbd | m² | Malla soldada Q 55 separación 250x250 mm, con alambres longitudinales de 4,2 mm de diámetro y alambres transversales de 4,2 mm de diámetro, acero AM 500 N, según IRAM-IAS U 500-06. (material) | 1.200 | 42.41 | 50.89 |
| mt10haf071akc | m³ | Hormigón H-21, condición de exposición no agresiva, tamaño máximo del agregado 13,2 mm, ámbito de consistencia A-3, elaborado, según CIRSOC 201 1982. (material) | 0.077 | 3266.91 | 251.55 |
| mt08aaa010a | m³ | Agua. (material) | 0.100 | 25.22 | 2.52 |
| mq06bhe010 | h | Camión bomba estacionado en obra, para bombeo de hormigón. (maquinaria) | 0.004 | 133918.89 | 535.68 |
| op00ciz020 |  | Cizalla para acero en barras nervuradas. | 1.000 | 0.00 | 0.00 |
| op00ata010 |  | Atadora de armadura. | 1.000 | 0.00 | 0.00 |
| au00auh040 |  | Vibrador de hormigón, eléctrico. | 1.000 | 0.00 | 0.00 |
| mo042 | h | Oficial armador en hormigón armado. (mano de obra) | 0.844 | 35334.28 | 29822.13 |
| mo089 | h | Medio oficial armador en hormigón armado. (mano de obra) | 0.844 | 26396.86 | 22278.95 |
| % | % | Herramientas | 2 % | 52954.04 | 1059.08 |
|  |  | Costes directos |  |  | 54013.12 |
