# Refuerzo de columna de hormigón armado de 30x30 cm

- Propiedad del archivo: CYPE INGENIEROS, S.A.
- Formato: FIEBDC-3/2002
- Ámbito geográfico: Argentina
- Costes indirectos: 3.00 %
- Gastos generales: 13.00 %
- Beneficio industrial: 6.00 %
- IVA: 16.00 %

## E Estructuras

### EH Hormigón armado

#### EHZ Refuerzos

**EHZ040** m Refuerzo de columna de hormigón armado de 30x30 cm, mediante recrecido de 10 cm de espesor en todas sus caras, con hormigón armado, realizado con hormigón H-25, clase de exposición ambiental A1, tamaño máximo del agregado 13,2 mm, consistencia muy plástica, elaborado en planta, y vertido con grúa, y acero ADN 420, cuantía 120 kg/m³, unión directa mediante adhesivo; previa aplicación de adhesivo tixotrópico de dos componentes a base de resina epoxi, sobre la superficie del hormigón endurecido.
Refuerzo de columna de hormigón armado de 30x30 cm, mediante recrecido de 10 cm de espesor en todas sus caras, con hormigón armado, realizado con hormigón H-25, clase de exposición ambiental A1, tamaño máximo del agregado 13,2 mm, consistencia muy plástica, elaborado en planta, y vertido con grúa, y acero ADN 420, con una cuantía de 120 kg/m³, unión directa mediante adhesivo; vertido con medios manuales desde la losa de la planta superior por orificios practicados previamente. Incluso p/p de realización de los orificios para el vertido del hormigón; limpieza de la superficie de hormigón, eliminando polvo, suciedad o material susceptible de estar deteriorado; colocación de la armadura de refuerzo; anclaje de armaduras de refuerzo al losa superior e inferior; aplicación de una capa continua de adhesivo tixotrópico de dos componentes a base de resina epoxi, sobre la superficie del hormigón endurecido; montaje del encofrado; vertido del hormigón; desmontaje del encofrado y limpieza de los restos generados.
Incluye: Limpieza de la superficie de hormigón. Colocación de las armaduras de refuerzo. Aplicación del adhesivo. Montaje del encofrado. Vertido del hormigón. Desmontaje del encofrado. Limpieza de los restos.
Criterio de cómputo de proyecto: Longitud medida a ejes, según documentación gráfica de Proyecto.
Criterio de medición de obra: Se medirá, a ejes, la longitud realmente ejecutada según especificaciones de Proyecto.

| Código | Ud | Descripción | Rendimiento | Precio | Importe |
|---|---|---|---|---|---|
| mt09reh120a | kg | Adhesivo tixotrópico de dos componentes a base de resina epoxi, para la correcta unión entre el hormigón fresco y el hormigón endurecido o para mejorar la adherencia del hormigón endurecido y el acero. (material) | 1.800 | 11.70 | 21.06 |
| mt10haf070ffc | m³ | Hormigón H-25, clase de exposición ambiental A1, tamaño máximo del agregado 13,2 mm, consistencia muy plástica, elaborado en planta, según CIRSOC 201 2005. (material) | 0.168 | 80.13 | 13.46 |
| mt07aco090b | kg | Acero en barras corrugadas, ADN 420, elaborado en taller y colocado en obra, diámetros varios, según IRAM-IAS U 500-528. (material) | 19.200 | 1.34 | 25.73 |
| mt08eup010a | m² | Encofrado para columnas de hormigón armado de sección rectangular o cuadrada, de hasta 3 m de altura, compuesto de chapas metálicas reutilizables de 50x50 cm, incluso p/p de accesorios de montaje. Amortizable en 50 usos. (material) | 1.200 | 9.66 | 11.59 |
| op00ciz020 |  | Cizalla para acero en barras corrugadas. | 1.000 | 0.00 | 0.00 |
| op00ata010 |  | Atadora de ferralla. | 1.000 | 0.00 | 0.00 |
| au00auh010 |  | Cubilote. | 1.000 | 0.00 | 0.00 |
| au00auh040 |  | Vibrador de hormigón, eléctrico. | 1.000 | 0.00 | 0.00 |
| mo040 | h | Oficial de estructura de hormigón. (mano de obra) | 1.708 | 9.12 | 15.58 |
| mo083 | h | Ayudante de estructura de hormigón. (mano de obra) | 0.908 | 6.42 | 5.83 |
| % | % | Costos directos complementarios | 2 % | 93.25 | 1.87 |
|  |  | Costes directos |  |  | 95.12 |
