# Losa de viguetas de madera y entrevigado de revoltón cerámico

- Propiedad del archivo: CYPE INGENIEROS, S.A.
- Formato: FIEBDC-3/2002
- Ámbito geográfico: Argentina
- Divisa: ARS
- Costes indirectos: 3.00 %
- Gastos generales: 13.00 %
- Beneficio industrial: 6.00 %
- IVA: 21.00 %

## E Estructuras

### EM Madera

#### EMF Losas

**EMF030** m² Losa de viguetas de madera y entrevigado de revoltón cerámico.
Losa tradicional con un intereje de 50 cm, compuesto por viguetas de madera aserrada de pino, de 70x70 mm de sección, con acanaladuras en los cantos, con acabado cepillado colocadas mediante apoyo sobre elemento estructural; entrevigado de revoltón de una rosca de ladrillo cerámico visto macizo de elaboración manual (tejar), color rojo, 24x11,5x3,5 cm, con juntas de 10 mm de espesor, asentado con mortero de cemento confeccionado en obra, con 300 kg/m³ de cemento, color gris, dosificación 1:5, suministrado en sacos; acero ADN 420, cuantía 1,1 kg/m², y malla soldada Q 55 250x250 mm de acero AM 500 N, en capa de compresión de 4 cm de espesor de hormigón liviano HL-25/B/10/XC2, densidad entre 1200 y 1500 kg/m³, (cantidad mínima de cemento 275 kg/m³), elaborado, y colado con grúa; apuntalamiento y desapuntalamiento de las viguetas. Incluso, alambre de atar, separadores, elementos de atado de viguetas y zunchos perimetrales de planta y huecos.
Incluye: Preparación del perímetro de apoyo de las viguetas. Replanteo y colocación en seco de las viguetas. Apuntalamiento. Resolución del apoyo sobre el elemento estructural. Formación del entrevigado. Colocación de armaduras con separadores homologados. Colado y compactación del hormigón. Reglado y nivelación de la capa de compresión. Curado del hormigón. Desapuntalamiento.
Criterio de cómputo de proyecto: Superficie medida en verdadera magnitud desde las caras exteriores de los zunchos del perímetro, según documentación gráfica de Proyecto, deduciendo los huecos de superficie mayor de 6 m².
Criterio de cómputo de obra: Se medirá, en verdadera magnitud, desde las caras exteriores de los zunchos del perímetro, la superficie realmente ejecutada según especificaciones de Proyecto, deduciendo los huecos de superficie mayor de 6 m². Se consideran incluidos todos los elementos integrantes de la losa señalados en los planos y detalles del Proyecto.

| Código | Ud | Descripción | Rendimiento | Precio | Importe |
|---|---|---|---|---|---|
| mt50spa052b | m | Tablón de madera de pino, de 20x7,2 cm. (material) | 0.040 | 106.28 | 4.25 |
| mt50spa101 | kg | Clavos de acero. (material) | 0.045 | 31.48 | 1.42 |
| mt50spa081a | Ud | Puntal metálico telescópico, de hasta 3 m de altura. (material) | 0.013 | 323.67 | 4.21 |
| mt07mee101ed | m³ | Madera aserrada de pino para viguetas, de hasta 5 m de longitud, de 70x70 mm de sección, con acanaladuras en los cantos, con acabado cepillado. (material) | 0.010 | 10113.08 | 101.13 |
| mt05mte010a | Ud | Ladrillo cerámico visto macizo de elaboración manual (tejar), color rojo, 24x11,5x3,5 cm, densidad 1850 kg/m³. (material) | 28.220 | 9.39 | 264.99 |
| mt08aaa010a | m³ | Agua. (material) | 0.004 | 25.22 | 0.10 |
| mt01arg005a | t | Arena de cantera, para mortero preparado en obra. (material) | 0.006 | 283.70 | 1.70 |
| mt08cem000g | kg | Cemento gris en sacos. (material) | 1.087 | 4.84 | 5.26 |
| mt07aco020m | Ud | Separador homologado para malla soldada. (material) | 1.000 | 1.47 | 1.47 |
| mt07aco090b | kg | Acero en barras nervuradas, ADN 420, de varios diámetros, según IRAM-IAS U 500-528. (material) | 1.100 | 45.28 | 49.81 |
| mt07ame080bbd | m² | Malla soldada Q 55 separación 250x250 mm, con alambres longitudinales de 4,2 mm de diámetro y alambres transversales de 4,2 mm de diámetro, acero AM 500 N, según IRAM-IAS U 500-06. (material) | 1.100 | 42.41 | 46.65 |
| mt08var050 | kg | Alambre galvanizado para atar, de 1,30 mm de diámetro. (material) | 0.030 | 25.22 | 0.76 |
| mt10hes050psa | m³ | Hormigón liviano HLA-25/B/10/XC2, de entre 1200 y 1500 kg/m³ de densidad, cantidad mínima de cemento 275 kg/m³, elaborado. (material) | 0.147 | 2618.28 | 384.89 |
| mq06hor010 | h | Hormigonera eléctrica con una capacidad de amasado de 160 l. (maquinaria) | 0.024 | 2426.58 | 58.24 |
| op00cla010 |  | Clavadora neumática. | 1.000 | 0.00 | 0.00 |
| au00auh040 |  | Vibrador de hormigón, eléctrico. | 1.000 | 0.00 | 0.00 |
| au00auh010 |  | Cubilote. | 1.000 | 0.00 | 0.00 |
| mo048 | h | Oficial montador de estructura de madera. (mano de obra) | 0.070 | 35334.28 | 2473.40 |
| mo095 | h | Medio oficial montador de estructura de madera. (mano de obra) | 0.035 | 26396.86 | 923.89 |
| mo020 | h | Oficial albañil especializado en trabajos de mampostería. (mano de obra) | 1.197 | 33952.66 | 40641.33 |
| mo113 | h | Ayudante de albañil especializado en trabajos de mampostería. (mano de obra) | 0.646 | 24452.14 | 15796.08 |
| mo044 | h | Oficial armador de encofrados. (mano de obra) | 0.134 | 35334.28 | 4734.79 |
| mo091 | h | Medio oficial armador de encofrados. (mano de obra) | 0.134 | 26396.86 | 3537.18 |
| mo043 | h | Oficial armador de hierro. (mano de obra) | 0.047 | 35334.28 | 1660.71 |
| mo090 | h | Medio oficial armador de hierro. (mano de obra) | 0.044 | 26396.86 | 1161.46 |
| mo045 | h | Oficial armador en hormigón. (mano de obra) | 0.037 | 35334.28 | 1307.37 |
| mo092 | h | Medio oficial armador en hormigón. (mano de obra) | 0.158 | 26396.86 | 4170.70 |
| % | % | Herramientas | 2 % | 77331.79 | 1546.64 |
|  |  | Costes directos |  |  | 78878.43 |
