# Contramarco de ventana mallorquina, exterior, de madera de pino melis para barnizar, con una hoja de lamas fijas, de 50x150 cm, colocada en ventana

- Propiedad del archivo: CYPE INGENIEROS, S.A.
- Formato: FIEBDC-3/2002
- Ámbito geográfico: Argentina
- Costes indirectos: 3.00 %
- Gastos generales: 13.00 %
- Beneficio industrial: 6.00 %
- IVA: 21.00 %

## F Fachadas

### FD Defensas de exteriores

#### FDV Contramarcos de ventanas

**FDV030** Ud Contramarco de ventana mallorquina, exterior, de madera de pino melis para barnizar, con una hoja de lamas fijas, de 50x150 cm, colocada en ventana.
Contramarco de ventana mallorquina, exterior, de madera de pino melis para barnizar, de una hoja de lamas fijas, de 50x150 cm, colocada en ventana. Accesorios, herrajes de colgar y apertura, tornillería de acero inoxidable, elementos de estanqueidad, accesorios y utillajes de mecanizado homologados. Incluso parte proporcional de garras de fijación, sellado perimetral de juntas por medio de un cordón de silicona neutra y ajuste final en obra. Elaborada en taller. Totalmente montada.
Incluye: Colocación y fijación del marco. Colocación y fijación de los elementos de colgar. Colocación de la hoja.
Criterio de cómputo de proyecto: Número de unidades previstas, según documentación gráfica de Proyecto.
Criterio de medición de obra: Se medirá el número de unidades realmente ejecutadas según especificaciones de Proyecto.

| Código | Ud | Descripción | Rendimiento | Precio | Importe |
|---|---|---|---|---|---|
| mt22xcv030c | m² | Contramarco de ventana mallorquina formada por lamas fijas, de madera de pino melis para barnizar. (material) | 0.750 | 233.11 | 174.83 |
| mt22xcv031a | Ud | Accesorios, herrajes de colgar y apertura, tornillería de acero inoxidable, elementos de estanqueidad, accesorios y utillajes de mecanizado homologados, para contramarcos de ventanas de madera de una hoja practicable. (material) | 1.000 | 9.65 | 9.65 |
| op00cla010 |  | Clavadora. | 1.000 | 0.00 | 0.00 |
| op00cep010 |  | Garlopa. | 1.000 | 0.00 | 0.00 |
| op00ato010 |  | Atornillador. | 1.000 | 0.00 | 0.00 |
| op00tal010 |  | Taladro. | 1.000 | 0.00 | 0.00 |
| mo016 | h | Oficial carpintero. (mano de obra) | 0.249 | 8.39 | 2.09 |
| mo056 | h | Medio oficial carpintero. (mano de obra) | 0.249 | 5.83 | 1.45 |
| % | % | Costos directos complementarios | 2 % | 188.02 | 3.76 |
|  |  | Costes directos |  |  | 191.78 |
