# Fachada pesada de paneles arquitectónicos monocapa de hormigón armado, con cemento fotocatalítico

- Propiedad del archivo: CYPE INGENIEROS, S.A.
- Formato: FIEBDC-3/2002
- Ámbito geográfico: Argentina
- Divisa: ARS
- Costes indirectos: 3.00 %
- Gastos generales: 13.00 %
- Beneficio industrial: 6.00 %
- IVA: 21.00 %

## F Fachadas y tabiques

### FP Fachadas pesadas

#### FPH Paneles arquitectónicos de hormigón

**FPH011** m² Fachada pesada de paneles arquitectónicos monocapa de hormigón armado, con cemento fotocatalítico.
Cerramiento de fachada formado por paneles arquitectónicos monocapa de hormigón armado, de 10 cm de espesor, 3,3 m de ancho máxima, 20 m² de superficie máxima, resistencia a compresión > 25.000 kN/m² y resistencia a flexotracción > 4.000 kN/m², compuestos por cemento fotocatalítico, descontaminante y autolimpiable, agregados de granulometría seleccionada, malla soldada y barras de refuerzo de acero, con inclusión o delimitación de huecos. Incluso colocación en obra de los paneles con ayuda de grúa autopropulsada, apuntalamientos, piezas especiales, elementos metálicos para conexión entre paneles y entre paneles y elementos estructurales, limpieza e imprimación de las juntas, y sellado de juntas en el lado exterior con silicona neutra sobre cordón de espuma de polietileno expandido de celdas cerradas. Totalmente montado.
Incluye: Replanteo de paneles y elementos de anclaje. Posicionado de los paneles en su lugar de colocación. Aplomo y apuntalamiento de los paneles. Ejecución de anclajes. Repaso de paneles. Sellado de juntas.
Criterio de cómputo de proyecto: Superficie medida según documentación gráfica de Proyecto, sin duplicar esquinas ni encuentros, deduciendo los huecos de superficie mayor de 3 m².
Criterio de cómputo de obra: Se medirá la superficie realmente ejecutada según especificaciones de Proyecto, sin duplicar esquinas ni encuentros, deduciendo los huecos de superficie mayor de 3 m².

| Código | Ud | Descripción | Rendimiento | Precio | Importe |
|---|---|---|---|---|---|
| mt12phi010a | m² | Panel arquitectónico monocapa de hormigón armado, de 10 cm de espesor, 3,3 m de ancho máxima, 20 m² de superficie máxima, resistencia a compresión > 25.000 kN/m² y resistencia a flexotracción > 4.000 kN/m², compuesto por cemento fotocatalítico, descontaminante y autolimpiable, agregados de granulometría seleccionada, malla soldada y barras de refuerzo de acero. (material) | 1.000 | 1717.95 | 1717.95 |
| mt12phg100 | Ud | Repercusión, por m² de fachada de panel arquitectónico de hormigón armado, de piezas especiales y elementos metálicos para conexión entre paneles y entre paneles y elementos estructurales, limpieza e imprimación de la junta, y sellado de juntas en el lado exterior con silicona neutra sobre cordón de espuma de polietileno expandido de celdas cerradas. (material) | 1.000 | 47.29 | 47.29 |
| mq07gte010c | h | Grúa autopropulsada de brazo telescópico con una capacidad de elevación de 30 t y 27 m de altura máxima de trabajo. (maquinaria) | 0.093 | 52779.80 | 4908.52 |
| mo050 | h | Oficial montador de paneles prefabricados de hormigón. (mano de obra) | 0.307 | 34893.33 | 10712.25 |
| mo097 | h | Medio oficial montador de paneles prefabricados de hormigón. (mano de obra) | 0.307 | 25378.93 | 7791.33 |
| % | % | Herramientas | 2 % | 25177.34 | 503.55 |
|  |  | Costes directos |  |  | 25680.89 |
