# Bandeja de chapa plegada de acero prelacado, espesor 1 mm, desarrollo 300 mm y 5 pliegues

- Propiedad del archivo: CYPE INGENIEROS, S.A.
- Formato: FIEBDC-3/2002
- Ámbito geográfico: Argentina
- Divisa: ARS
- Costes indirectos: 3.00 %
- Gastos generales: 13.00 %
- Beneficio industrial: 6.00 %
- IVA: 21.00 %

## H Remates y ayudas

### HR Remates

#### HRR De acero prelacado

**HRR100** m Bandeja de chapa plegada de acero prelacado, espesor 1 mm, desarrollo 300 mm y 5 pliegues.
Bandeja de chapa plegada de acero prelacado, espesor 1 mm, desarrollo 300 mm y 5 pliegues, fijada al soporte con tornillo autotaladrante de acero galvanizado.
Incluye: Replanteo. Presentación de las chapas. Aplomado y nivelación. Resolución de encuentros y de puntos singulares.
Criterio de cómputo de proyecto: Longitud medida según documentación gráfica de Proyecto.
Criterio de cómputo de obra: Se medirá la longitud realmente ejecutada según especificaciones de Proyecto.

| Código | Ud | Descripción | Rendimiento | Precio | Importe |
|---|---|---|---|---|---|
| mt26cpa010Gd | m | Bandeja de chapa plegada de acero prelacado, espesor 1 mm, desarrollo 300 mm y 5 pliegues. (material) | 1.000 | 57.55 | 57.55 |
| mt12www050 | Ud | Tornillo autotaladrante de acero galvanizado. (material) | 1.000 | 0.28 | 0.28 |
| mo018 | h | Oficial herrero. (mano de obra) | 0.126 | 208.54 | 26.28 |
| mo059 | h | Medio oficial herrero. (mano de obra) | 0.126 | 151.87 | 19.14 |
| % | % | Herramientas | 2 % | 103.25 | 2.07 |
|  |  | Costes directos |  |  | 105.32 |
