# Caño buzo

- Propiedad del archivo: CYPE INGENIEROS, S.A.
- Formato: FIEBDC-3/2002
- Ámbito geográfico: Argentina
- Divisa: ARS
- Costes indirectos: 3.00 %
- Gastos generales: 13.00 %
- Beneficio industrial: 6.00 %
- IVA: 21.00 %

## I Instalaciones

### IC Calefacción, refrigeración, climatización y agua caliente sanitaria

#### ICD Combustible líquido

**ICD114** Ud Caño buzo.
Caño buzo de 2 m de longitud, formado por caño de PVC, serie B, de 110 mm de diámetro y 3,2 mm de espesor, para detectar cualquier acumulación de combustible o de agua en el fondo del foso. Incluso material auxiliar para montaje y sujeción a la obra, accesorios y piezas especiales. Totalmente montado y probado.
Incluye: Replanteo. Presentación en seco de caño, accesorios y piezas especiales. Corte del extremo inferior del caño. Colocación y fijación del caño buzo.
Criterio de cómputo de proyecto: Número de unidades previstas, según documentación gráfica de Proyecto.
Criterio de cómputo de obra: Se medirá el número de unidades realmente ejecutadas según especificaciones de Proyecto.

| Código | Ud | Descripción | Rendimiento | Precio | Importe |
|---|---|---|---|---|---|
| mt36tie400f | Ud | Material auxiliar para montaje y sujeción a la obra de las cañerías de PVC, serie B, de 110 mm de diámetro. (material) | 2.000 | 12.63 | 25.26 |
| mt36tie010fc | m | Caño de PVC, serie B, de 110 mm de diámetro y 3,2 mm de espesor, con extremo abocardado, con el precio incrementado el 10% en concepto de accesorios y piezas especiales. (material) | 2.000 | 92.58 | 185.16 |
| mt11var009 | l | Líquido limpiador para pegado mediante adhesivo de caños y accesorios de PVC. (material) | 0.008 | 592.62 | 4.74 |
| mt11var010 | l | Adhesivo para caños y accesorios de PVC. (material) | 0.004 | 755.26 | 3.02 |
| mo004 | h | Oficial calefaccionista. (mano de obra) | 0.355 | 34893.33 | 12387.13 |
| mo103 | h | Medio oficial calefaccionista. (mano de obra) | 0.355 | 25332.66 | 8993.09 |
| % | % | Herramientas | 2 % | 21598.40 | 431.97 |
|  |  | Costes directos |  |  | 22030.37 |
