# Cañería para circuito de distribución de agua

- Propiedad del archivo: CYPE INGENIEROS, S.A.
- Formato: FIEBDC-3/2002
- Ámbito geográfico: Argentina
- Divisa: ARS
- Costes indirectos: 3.00 %
- Gastos generales: 13.00 %
- Beneficio industrial: 6.00 %
- IVA: 21.00 %

## I Instalaciones

### IC Calefacción, refrigeración, climatización y agua caliente sanitaria

#### ICU Geotermia

**ICU040** m Cañería para circuito de distribución de agua.
Cañería para circuito de conexión de bomba de calor con colector, enterrada, formada por caño de polietileno de alta densidad (PE 100), de 110 mm de diámetro exterior, PN=10 atm y 6,6 mm de espesor, SDR17. Incluso accesorios y piezas especiales. Totalmente montada, conexionada y probada.
Incluye: Replanteo del recorrido de las cañerías, accesorios y piezas especiales. Colocación y fijación de la cañería, accesorios y piezas especiales. Conexionado de todos los circuitos.
Criterio de cómputo de proyecto: Longitud medida según documentación gráfica de Proyecto.
Criterio de cómputo de obra: Se medirá la longitud realmente ejecutada según especificaciones de Proyecto.

| Código | Ud | Descripción | Rendimiento | Precio | Importe |
|---|---|---|---|---|---|
| mt37sgg070cc | m | Caño de polietileno de alta densidad (PE 100), de 110 mm de diámetro exterior, PN=10 atm y 6,6 mm de espesor, SDR17, con el precio incrementado el 10% en concepto de accesorios y piezas especiales. (material) | 1.000 | 449.01 | 449.01 |
| mo004 | h | Oficial calefaccionista. (mano de obra) | 2.027 | 34893.33 | 70728.78 |
| mo103 | h | Medio oficial calefaccionista. (mano de obra) | 2.027 | 25332.66 | 51349.30 |
| % | % | Herramientas | 2 % | 122527.09 | 2450.54 |
|  |  | Costes directos |  |  | 124977.63 |
