# Válvula de gas

- Propiedad del archivo: CYPE INGENIEROS, S.A.
- Formato: FIEBDC-3/2002
- Ámbito geográfico: Argentina
- Divisa: ARS
- Costes indirectos: 3.00 %
- Gastos generales: 13.00 %
- Beneficio industrial: 6.00 %
- IVA: 21.00 %

## I Instalaciones

### IG Gases combustibles

#### IGW Elementos

**IGW020** Ud Válvula de gas.
Llave de esfera de latón con mando de palanca, con rosca cilíndrica GAS hembra-macho de 3/4" de diámetro, PN=5 bar.
Incluye: Montaje, conexionado y comprobación de su correcto funcionamiento.
Criterio de cómputo de proyecto: Número de unidades previstas, según documentación gráfica de Proyecto.
Criterio de cómputo de obra: Se medirá el número de unidades realmente ejecutadas según especificaciones de Proyecto.

| Código | Ud | Descripción | Rendimiento | Precio | Importe |
|---|---|---|---|---|---|
| mt43acv050b | Ud | Llave de esfera de latón con mando de palanca, con rosca cilíndrica GAS hembra-macho de 3/4" de diámetro, PN=5 bar. (material) | 1.000 | 183.62 | 183.62 |
| mo010 | h | Oficial gasista. (mano de obra) | 0.203 | 34893.33 | 7083.35 |
| mo109 | h | Medio oficial gasista. (mano de obra) | 0.203 | 25332.66 | 5142.53 |
| % | % | Herramientas | 2 % | 12409.50 | 248.19 |
|  |  | Costes directos |  |  | 12657.69 |
