# Sistema de elevación para edificios

- Propiedad del archivo: CYPE INGENIEROS, S.A.
- Formato: FIEBDC-3/2002
- Ámbito geográfico: Argentina
- Divisa: ARS
- Costes indirectos: 3.00 %
- Gastos generales: 13.00 %
- Beneficio industrial: 6.00 %
- IVA: 21.00 %

## I Instalaciones

### IS Evacuación de aguas

#### ISA Sistemas de elevación

**ISA020** Ud Sistema de elevación para edificios.
Sistema de elevación de aguas grises y fecales, con funciones de regulación, control, supervisión y aviso, regulación automática por nivel, alarma acústica, apto para temperatura máxima hasta 40°C (para corto tiempo 60°C), formado por tanque de polietileno de 90 l y 770x630x550 mm, impermeable al gas y al agua, dos entradas DN 40 mm y una DN 100 mm de libre situación, conexión en la parte superior para una cañería de ventilación DN 70, conexión en impulsión de 80 mm, anillos-retén para el sellado del eje, bomba sumergible con carcasa de acero inoxidable, tamaño máximo de paso de sólidos 45 mm, rotor en cortocircuito refrigerado por superficie, con protección de sobrecarga incorporada, con una potencia nominal de 1,3 kW, 1450 r.p.m. nominales, alimentación monofásica (230V/50Hz), protección IP67, aislamiento clase H, contactos libres de tensión para indicación de funcionamiento y avería. Instalación en superficie. Incluso accesorios, uniones y piezas especiales para la instalación de la electrobomba.
Incluye: Replanteo del recorrido de la cañería y de la situación del sistema de elevación. Colocación del sistema de elevación. Formación de agujeros o utilización de los ya existentes para el conexionado de caños. Empalme y rejuntado de los colectores a la cámara de inspección o a las entradas y salidas ya existentes. Montaje, conexionado y comprobación de su correcto funcionamiento.
Criterio de cómputo de proyecto: Número de unidades previstas, según documentación gráfica de Proyecto.
Criterio de cómputo de obra: Se medirá el número de unidades realmente ejecutadas según especificaciones de Proyecto.

| Código | Ud | Descripción | Rendimiento | Precio | Importe |
|---|---|---|---|---|---|
| mt37bcw520a | Ud | Sistema de elevación de aguas grises y fecales, con funciones de regulación, control, supervisión y aviso, regulación automática por nivel, alarma acústica, apto para temperatura máxima hasta 40°C (para corto tiempo 60°C), formado por tanque de polietileno de 90 l y 770x630x550 mm, impermeable al gas y al agua, dos entradas DN 40 mm y una DN 100 mm de libre situación, conexión en la parte superior para una cañería de ventilación DN 70, conexión en impulsión de 80 mm, anillos-retén para el sellado del eje, bomba sumergible con carcasa de acero inoxidable, tamaño máximo de paso de sólidos 45 mm, rotor en cortocircuito refrigerado por superficie, con protección de sobrecarga incorporada, con una potencia nominal de 1,3 kW, 1450 r.p.m. nominales, alimentación monofásica (230V/50Hz), protección IP67, aislamiento clase H, contactos libres de tensión para indicación de funcionamiento y avería; para instalar en superficie. (material) | 1.000 | 38113.39 | 38113.39 |
| mt37bcw900g | Ud | Válvula de retención, de fundición gris, de DN 80 mm. (material) | 1.000 | 4754.62 | 4754.62 |
| mt37bcw901g | Ud | Válvula de corte, de fundición gris, de DN 80 mm. (material) | 1.000 | 3500.99 | 3500.99 |
| mt36bom050e | m | Conducto de impulsión de aguas residuales realizado con caño de PVC para presión de 6 atm, de 75 mm de diámetro, con extremo abocardado. (material) | 2.000 | 76.76 | 153.52 |
| mt36bom051e | Ud | Repercusión, por m de cañería, de accesorios, uniones y piezas especiales para caño de PVC para presión de 6 atm, de 75 mm de diámetro. (material) | 2.000 | 23.02 | 46.04 |
| mo008 | h | Oficial plomero. (mano de obra) | 0.586 | 34893.33 | 20447.49 |
| % | % | Herramientas | 2 % | 67016.05 | 1340.32 |
|  |  | Costes directos |  |  | 68356.37 |
