# Terminal de aireación

- Propiedad del archivo: CYPE INGENIEROS, S.A.
- Formato: FIEBDC-3/2002
- Ámbito geográfico: Argentina
- Divisa: ARS
- Costes indirectos: 3.00 %
- Gastos generales: 13.00 %
- Beneficio industrial: 6.00 %
- IVA: 21.00 %

## I Instalaciones

### IS Evacuación de aguas

#### ISB Bajantes

**ISB044** Ud Terminal de aireación.
Sombrerete de ventilación de PVC, de 110 mm de diámetro, para cañería de ventilación, conectado al extremo superior de la bajante con unión pegada con adhesivo. Incluso líquido limpiador y adhesivo para caños y accesorios de PVC.
Incluye: Replanteo. Montaje y conexionado.
Criterio de cómputo de proyecto: Número de unidades previstas, según documentación gráfica de Proyecto.
Criterio de cómputo de obra: Se medirá el número de unidades realmente ejecutadas según especificaciones de Proyecto.

| Código | Ud | Descripción | Rendimiento | Precio | Importe |
|---|---|---|---|---|---|
| mt36vpj030c | Ud | Sombrerete de ventilación de PVC, de 110 mm de diámetro, para cañería de ventilación. (material) | 1.000 | 389.08 | 389.08 |
| mt11var009 | l | Líquido limpiador para pegado mediante adhesivo de caños y accesorios de PVC. (material) | 0.008 | 592.62 | 4.74 |
| mt11var010 | l | Adhesivo para caños y accesorios de PVC. (material) | 0.004 | 755.26 | 3.02 |
| mo008 | h | Oficial plomero. (mano de obra) | 0.176 | 34893.33 | 6141.23 |
| mo107 | h | Medio oficial plomero. (mano de obra) | 0.176 | 25332.66 | 4458.55 |
| % | % | Herramientas | 2 % | 10996.62 | 219.93 |
|  |  | Costes directos |  |  | 11216.55 |
