# Red de pequeña evacuación, empotrada

- Propiedad del archivo: CYPE INGENIEROS, S.A.
- Formato: FIEBDC-3/2002
- Ámbito geográfico: Argentina
- Divisa: ARS
- Costes indirectos: 3.00 %
- Gastos generales: 13.00 %
- Beneficio industrial: 6.00 %
- IVA: 21.00 %

## I Instalaciones

### IS Evacuación de aguas

#### ISD Línea Principal

**ISD005** m Red de pequeña evacuación, empotrada.
Red de pequeña evacuación, empotrada, formada por caño de PVC, serie B, de 32 mm de diámetro y 3 mm de espesor, que conecta el aparato con la bajante, el colector o la pileta de patio; unión pegada con adhesivo. Incluso líquido limpiador, adhesivo para caños y accesorios de PVC, material auxiliar para montaje y sujeción a la obra, accesorios y piezas especiales.
Incluye: Replanteo del recorrido de la cañería y de la situación de los elementos de sujeción. Presentación de caños. Fijación del material auxiliar para montaje y sujeción a la obra. Montaje, conexionado y comprobación de su correcto funcionamiento.
Criterio de cómputo de proyecto: Longitud medida según documentación gráfica de Proyecto.
Criterio de cómputo de obra: Se medirá la longitud realmente ejecutada según especificaciones de Proyecto.

| Código | Ud | Descripción | Rendimiento | Precio | Importe |
|---|---|---|---|---|---|
| mt36tit400a | Ud | Material auxiliar para montaje y sujeción a la obra de las cañerías de PVC, serie B, de 32 mm de diámetro. (material) | 1.000 | 3.08 | 3.08 |
| mt36tit010ac | m | Caño de PVC, serie B, de 32 mm de diámetro y 3 mm de espesor, con el precio incrementado el 10% en concepto de accesorios y piezas especiales. (material) | 1.050 | 22.62 | 23.75 |
| mt11var009 | l | Líquido limpiador para pegado mediante adhesivo de caños y accesorios de PVC. (material) | 0.020 | 592.62 | 11.85 |
| mt11var010 | l | Adhesivo para caños y accesorios de PVC. (material) | 0.010 | 755.26 | 7.55 |
| mo008 | h | Oficial plomero. (mano de obra) | 0.075 | 34893.33 | 2617.00 |
| mo107 | h | Medio oficial plomero. (mano de obra) | 0.037 | 25332.66 | 937.31 |
| % | % | Herramientas | 2 % | 3600.54 | 72.01 |
|  |  | Costes directos |  |  | 3672.55 |
