# Conducto circular de polipropileno, de 100 mm de diámetro, colocado en posición horizontal, para instalación de ventilación

- Propiedad del archivo: CYPE INGENIEROS, S.A.
- Formato: FIEBDC-3/2002
- Ámbito geográfico: Argentina
- Costes indirectos: 3.00 %
- Gastos generales: 13.00 %
- Beneficio industrial: 6.00 %
- IVA: 16.00 %

## I Instalaciones

### IS Red de desagües internos

#### ISV Conductos de admisión y extracción para ventilación

**ISV040** m Conducto circular de polipropileno, de 100 mm de diámetro, colocado en posición horizontal, para instalación de ventilación.
Incluye: Replanteo y trazado del conducto. Presentación de caños, accesorios y piezas especiales. Colocación y fijación de caños, accesorios y piezas especiales.

| Código | Ud | Descripción | Rendimiento | Precio | Importe |
|---|---|---|---|---|---|
| mt20cvn410a | Ud | Material auxiliar para montaje y sujeción a la obra de los conductos de polipropileno, de 100 mm de diámetro. (material) | 1.000 | 0.19 | 0.19 |
| mt20cvn010aj | m | Caño circular de polipropileno, de 100 mm de diámetro, temperatura de trabajo de hasta 90°C, con el precio incrementado el 45% en concepto de accesorios y piezas especiales. (material) | 1.000 | 5.59 | 5.59 |
| op00ato010 |  | Atornillador. | 1.000 | 0.00 | 0.00 |
| op00mar010 |  | Martillo. | 1.000 | 0.00 | 0.00 |
| op00tal010 |  | Taladro. | 1.000 | 0.00 | 0.00 |
| mo009 | h | Oficial colocador. (mano de obra) | 0.116 | 8.01 | 0.93 |
| mo075 | h | Ayudante colocador. (mano de obra) | 0.058 | 5.46 | 0.32 |
| % | % | Costos directos complementarios | 2 % | 7.03 | 0.14 |
|  |  | Costes directos |  |  | 7.17 |
