# Recuperador de calor estático

- Propiedad del archivo: CYPE INGENIEROS, S.A.
- Formato: FIEBDC-3/2002
- Ámbito geográfico: Argentina
- Divisa: ARS
- Costes indirectos: 3.00 %
- Gastos generales: 13.00 %
- Beneficio industrial: 6.00 %
- IVA: 21.00 %

## I Instalaciones

### IV Ventilación

#### IVM Ventilación mecánica

**IVM025** Ud Recuperador de calor estático.
Recuperador de calor estático, de baja silueta, montaje horizontal, caudal máximo 300 m³/h, recuperación de calor de hasta el 90%, de 760x620x240 mm, con caja de polipropileno expandido, bloque intercambiador de calor de poliestireno, 4 embocaduras de 125 mm de diámetro, dos filtros G4 de cassette con eficacia del 85%, situados en los flujos de aire nuevo y de aire extraído, y terminal para evacuación de condensados. Instalación en cielorraso. Incluso elementos de fijación.
Incluye: Replanteo. Colocación y fijación del recuperador de calor. Conexión a la red de desagüe. Conexionado de los conductos. Comprobación de su correcto funcionamiento.
Criterio de cómputo de proyecto: Número de unidades previstas, según documentación gráfica de Proyecto.
Criterio de cómputo de obra: Se medirá el número de unidades realmente ejecutadas según especificaciones de Proyecto.

| Código | Ud | Descripción | Rendimiento | Precio | Importe |
|---|---|---|---|---|---|
| mt42svi600a | Ud | Recuperador de calor estático, de baja silueta, montaje horizontal, caudal máximo 300 m³/h, recuperación de calor de hasta el 90%, de 760x620x240 mm, con caja de polipropileno expandido, bloque intercambiador de calor de poliestireno, 4 embocaduras de 125 mm de diámetro, dos filtros G4 de cassette con eficacia del 85%, situados en los flujos de aire nuevo y de aire extraído, y terminal para evacuación de condensados, para instalación en cielorraso, con elementos de fijación. (material) | 1.000 | 1477280.10 | 1477280.10 |
| mo011 | h | Oficial montador. (mano de obra) | 0.291 | 34893.33 | 10153.96 |
| mo080 | h | Medio oficial montador. (mano de obra) | 0.291 | 25378.93 | 7385.27 |
| % | % | Herramientas | 2 % | 1494819.33 | 29896.39 |
|  |  | Costes directos |  |  | 1524715.72 |
