# Terminal de ventilación, de pared

- Propiedad del archivo: CYPE INGENIEROS, S.A.
- Formato: FIEBDC-3/2002
- Ámbito geográfico: Argentina
- Divisa: ARS
- Costes indirectos: 3.00 %
- Gastos generales: 13.00 %
- Beneficio industrial: 6.00 %
- IVA: 21.00 %

## I Instalaciones

### IV Ventilación

#### IVM Ventilación mecánica

**IVM028** Ud Terminal de ventilación, de pared.
Boca de ventilación de acero inoxidable, para conducto de 125 mm de diámetro, con embellecedor con visera contra la lluvia y malla de protección contra la entrada de hojas y pájaros.
Incluye: Replanteo. Colocación.
Criterio de cómputo de proyecto: Número de unidades previstas, según documentación gráfica de Proyecto.
Criterio de cómputo de obra: Se medirá el número de unidades realmente ejecutadas según especificaciones de Proyecto.

| Código | Ud | Descripción | Rendimiento | Precio | Importe |
|---|---|---|---|---|---|
| mt42svi510a | Ud | Boca de ventilación de acero inoxidable, para conducto de 125 mm de diámetro, con embellecedor con visera contra la lluvia y malla de protección contra la entrada de hojas y pájaros. (material) | 1.000 | 46156.01 | 46156.01 |
| mo005 | h | Oficial instalador de equipos de climatización. (mano de obra) | 0.175 | 34893.33 | 6106.33 |
| mo104 | h | Medio oficial instalador de equipos de climatización. (mano de obra) | 0.175 | 25332.66 | 4433.22 |
| % | % | Herramientas | 2 % | 56695.56 | 1133.91 |
|  |  | Costes directos |  |  | 57829.47 |
