# Placard modular prefabricado, para empotrar

- Propiedad del archivo: CYPE INGENIEROS, S.A.
- Formato: FIEBDC-3/2002
- Ámbito geográfico: Argentina
- Divisa: ARS
- Costes indirectos: 3.00 %
- Gastos generales: 13.00 %
- Beneficio industrial: 6.00 %
- IVA: 21.00 %

## L Carpintería, placares, herrería, vidrios y protecciones solares

### LA Placares

#### LAF Modulares, de madera

**LAF010** Ud Placard modular prefabricado, para empotrar.
Armario modular prefabricado, empotrado, de dos hojas de abrir de 250x70x60 cm, de tablero aglomerado recubierto con papel melamínico, de 16 mm de espesor, en costados, techo, suelo y división de baulera, y de 10 mm de espesor en el fondo; hoja de 19 mm de espesor y canto de 1,4 mm de PVC. Incluso premarco, durmientes de madera para apoyo de la base del armario, tablero de madera para base del armario, módulos columna y estantes de división en maletero, molduras en MDF plastificadas, tapajuntas, zócalo y demás herrajes, adhesivo de reacción de poliuretano, para pegado de madera y espuma de poliuretano para relleno de la holgura entre premarco y armario.
Incluye: Colocación del premarco. Colocación de los durmientes. Fijación de la base de apoyo a los durmientes. Montaje de todos los elementos componentes del gabinete modular. Alojamiento y calzado del armario en el premarco. Fijación del armario al premarco. Ajuste final. Relleno de la holgura entre premarco y armario con espuma de poliuretano. Colocación de accesorios.
Criterio de cómputo de proyecto: Número de unidades previstas, según documentación gráfica de Proyecto.
Criterio de cómputo de obra: Se medirá el número de unidades realmente ejecutadas según especificaciones de Proyecto.

| Código | Ud | Descripción | Rendimiento | Precio | Importe |
|---|---|---|---|---|---|
| mt18mva040 | kg | Adhesivo de reacción de poliuretano, para pegado de madera. (material) | 0.300 | 52.48 | 15.74 |
| mt22eap010rb | Ud | Armario modular prefabricado, para empotrar, de dos hojas de abrir de 250x70x60 cm, de tablero aglomerado recubierto con papel melamínico, de 16 mm de espesor, en costados, techo, suelo y división de baulera, y de 10 mm de espesor en el fondo; hoja de 19 mm de espesor y canto de 1,4 mm de PVC; barras de colgar de aluminio estriado con resistencia al doblado, color dorado, con soportes laterales de igual color; bisagras rectas con acabado cromado (4 unidades por puerta) y tiradores de color dorado para puertas de abrir, con premarco, durmientes de madera para apoyo de la base del armario, tablero de madera para base del armario, módulos columna y estantes de división en maletero, molduras en MDF plastificadas, tapajuntas, zócalo y demás herrajes. (material) | 1.000 | 4478.07 | 4478.07 |
| mt22www040 | Ud | Aerosol de 750 ml de espuma adhesiva autoexpansiva, elástica, de poliuretano monocomponente, de 25 kg/m³ de densidad, conductividad térmica 0,0345 W/(mK), 135% de expansión, elongación hasta rotura 45% y 7 N/cm² de resistencia a tracción, estable de -40°C a 90°C; para aplicar con pistola. (material) | 0.100 | 131.92 | 13.19 |
| op00cla010 |  | Clavadora neumática. | 1.000 | 0.00 | 0.00 |
| op00gra010 |  | Grapadora. | 1.000 | 0.00 | 0.00 |
| op00sie010 |  | Sierra de calar. | 1.000 | 0.00 | 0.00 |
| op00ato010 |  | Atornillador. | 1.000 | 0.00 | 0.00 |
| op00tro010 |  | Tronzador. | 1.000 | 0.00 | 0.00 |
| mo017 | h | Oficial carpintero. (mano de obra) | 1.858 | 34452.39 | 64012.54 |
| mo058 | h | Medio oficial carpintero. (mano de obra) | 0.929 | 25540.86 | 23727.46 |
| % | % | Herramientas | 2 % | 92247.00 | 1844.94 |
|  |  | Costes directos |  |  | 94091.94 |
