# Persiana veneciana exterior

- Propiedad del archivo: CYPE INGENIEROS, S.A.
- Formato: FIEBDC-3/2002
- Ámbito geográfico: Argentina
- Divisa: ARS
- Costes indirectos: 3.00 %
- Gastos generales: 13.00 %
- Beneficio industrial: 6.00 %
- IVA: 21.00 %

## L Carpintería, placares, herrería, vidrios y protecciones solares

### LS Protecciones solares

#### LSN Persianas venecianas

**LSN010** Ud Persiana veneciana exterior.
Persiana veneciana exterior de aluminio, de 600 mm de ancho y de 1000 mm de altura, con lamas orientables perfiladas de 50 mm de aluminio resistente a la corrosión de color blanco, cajón superior de aluminio de 57x52 cm de sección y guías de cables envainados, accionamiento manual mediante manija fija con maniobra desde el exterior, en el lado derecho; fijada en el dintel con anclajes mecánicos. Incluso herrajes y accesorios.
Incluye: Replanteo. Anclaje al paramento de los elementos de fijación. Montaje de la persiana veneciana. Montaje de los accesorios del accionamiento.
Criterio de cómputo de proyecto: Número de unidades previstas, según documentación gráfica de Proyecto.
Criterio de cómputo de obra: Se medirá el número de unidades realmente ejecutadas según especificaciones de Proyecto.

| Código | Ud | Descripción | Rendimiento | Precio | Importe |
|---|---|---|---|---|---|
| mt44vem010aaaa | Ud | Persiana veneciana exterior de aluminio, de 600 mm de ancho y de 1000 mm de altura, con lamas orientables perfiladas de 50 mm de aluminio resistente a la corrosión de color blanco, cajón superior de aluminio de 57x52 cm de sección y guías de cables envainados, incluso anclajes mecánicos para fijación al soporte. (material) | 1.000 | 4158.38 | 4158.38 |
| mt44vem020a | Ud | Manija fija para maniobra desde el exterior, en el lado derecho. (material) | 1.000 | 152.88 | 152.88 |
| op00tal010 |  | Taladro. | 1.000 | 0.00 | 0.00 |
| mo011 | h | Oficial montador. (mano de obra) | 1.876 | 34893.33 | 65459.89 |
| mo080 | h | Medio oficial montador. (mano de obra) | 2.815 | 25378.93 | 71441.69 |
| % | % | Herramientas | 2 % | 141212.84 | 2824.26 |
|  |  | Costes directos |  |  | 144037.10 |
