# Lucernario transitable de baldosas de vidrio moldeado

- Propiedad del archivo: CYPE INGENIEROS, S.A.
- Formato: FIEBDC-3/2002
- Ámbito geográfico: Argentina
- Divisa: ARS
- Costes indirectos: 3.00 %
- Gastos generales: 13.00 %
- Beneficio industrial: 6.00 %
- IVA: 21.00 %

## Q Techos

### QL Lucernarios

#### QLH De baldosas de vidrio moldeado

**QLH010** m² Lucernario transitable de baldosas de vidrio moldeado.
Formación de lucernario transitable constituido por baldosas de vidrio moldeado liso, incoloro, 190x190x80 mm, para tráfico peatonal, con juntas perimetrales y juntas entre piezas realizadas con hormigón H-21, condición de exposición no agresiva, tamaño máximo del agregado 13,2 mm, ámbito de consistencia A-3, elaborado, y colado con bomba, y acero ADN 420, con una cuantía aproximada de 13 kg/m² como armadura inferior y superior; montaje y desmontaje del sistema de encofrado. Incluso bandas perimetrales para juntas de dilatación y antideslizamiento y sellado de juntas perimetrales con silicona. Totalmente acabado.
Incluye: Montaje del sistema de encofrado. Replanteo de las piezas. Colocación de las bandas perimetrales. Colocación de las baldosas de vidrio. Colocación de las armaduras con separadores homologados. Humectación del encofrado. Colado y compactación del hormigón. Curado del hormigón. Sellado de las juntas perimetrales. Desmontaje del sistema de encofrado.
Criterio de cómputo de proyecto: Superficie medida según documentación gráfica de Proyecto.
Criterio de cómputo de obra: Se medirá la superficie realmente ejecutada según especificaciones de Proyecto.

| Código | Ud | Descripción | Rendimiento | Precio | Importe |
|---|---|---|---|---|---|
| mt21vmp010e | Ud | Ladrillo de vidrio moldeado liso, incoloro, 190x190x80 mm, para suelos con tráfico peatonal. (material) | 21.000 | 142.95 | 3001.95 |
| mt10haf071akc | m³ | Hormigón H-21, condición de exposición no agresiva, tamaño máximo del agregado 13,2 mm, ámbito de consistencia A-3, elaborado, según CIRSOC 201 1982. (material) | 0.019 | 3266.91 | 62.07 |
| mt07aco090b | kg | Acero en barras nervuradas, ADN 420, de varios diámetros, según IRAM-IAS U 500-528. (material) | 13.000 | 45.28 | 588.64 |
| mt07aco020c | Ud | Separador homologado para vigas. (material) | 4.000 | 1.47 | 5.88 |
| mt50spa052b | m | Tablón de madera de pino, de 20x7,2 cm. (material) | 0.020 | 106.28 | 2.13 |
| mt50spa101 | kg | Clavos de acero. (material) | 0.030 | 31.48 | 0.94 |
| mt50spa081a | Ud | Puntal metálico telescópico, de hasta 3 m de altura. (material) | 0.013 | 323.67 | 4.21 |
| mt15sja025b | Ud | Cartucho de silicona acética monocomponente, antimoho, color transparente, de 310 ml. (material) | 0.500 | 8037.81 | 4018.91 |
| mt21vva022b | Ud | Material auxiliar para la colocación de baldosas de vidrio moldeado. (material) | 1.000 | 14.90 | 14.90 |
| mq06bhe010 | h | Camión bomba estacionado en obra, para bombeo de hormigón. (maquinaria) | 0.001 | 133918.89 | 133.92 |
| mo020 | h | Oficial albañil especializado en trabajos de mampostería. (mano de obra) | 2.323 | 33952.66 | 78872.03 |
| mo113 | h | Ayudante de albañil especializado en trabajos de mampostería. (mano de obra) | 1.843 | 24452.14 | 45065.29 |
| % | % | Herramientas | 2 % | 131770.87 | 2635.42 |
|  |  | Costes directos |  |  | 134406.29 |
