# Limatesa de teja cerámica

- Propiedad del archivo: CYPE INGENIEROS, S.A.
- Formato: FIEBDC-3/2002
- Ámbito geográfico: Argentina
- Divisa: ARS
- Costes indirectos: 3.00 %
- Gastos generales: 13.00 %
- Beneficio industrial: 6.00 %
- IVA: 21.00 %

## Q Techos

### QR Remates

#### QRL Limahoyas, limatesas y cumbreras

**QRL030** m Limatesa de teja cerámica.
Formación de limatesa con tejas cerámicas curvas, acabado con engobe color rojo, 40,8x15x11,6 cm, recibidas con mortero de cemento, confeccionado en obra, dosificación 1:6. Incluso solapes.
Incluye: Colocación de las tejas con mortero.
Criterio de cómputo de proyecto: Longitud medida en verdadera magnitud, según documentación gráfica de Proyecto.
Criterio de cómputo de obra: Se medirá, en verdadera magnitud, la longitud realmente ejecutada según especificaciones de Proyecto.

| Código | Ud | Descripción | Rendimiento | Precio | Importe |
|---|---|---|---|---|---|
| mt13tac050a | Ud | Teja cerámica curva, acabado con engobe color rojo, 40,8x15x11,6 cm. (material) | 3.100 | 6.60 | 20.46 |
| mt08aaa010a | m³ | Agua. (material) | 0.006 | 14.71 | 0.09 |
| mt01arg005a | t | Arena de cantera, para mortero preparado en obra. (material) | 0.049 | 185.42 | 9.09 |
| mt08cem000g | kg | Cemento gris en sacos. (material) | 7.500 | 2.81 | 21.08 |
| mq06hor010 | h | Hormigonera. (maquinaria) | 0.024 | 116.72 | 2.80 |
| mo020 | h | Oficial albañil especializado en trabajos de mampostería. (mano de obra) | 0.344 | 1548.26 | 532.60 |
| mo112 | h | Ayudante general de construcción. (mano de obra) | 0.450 | 1132.10 | 509.45 |
| % | % | Herramientas | 2 % | 1095.57 | 21.91 |
|  |  | Costes directos |  |  | 1117.48 |
